# Vertedero suspendido de porcelana sanitaria

- Propiedad del archivo: CYPE Ingenieros S.A.
- Formato: FIEBDC-3/2016
- Programa: Generador de precios de la construcción. CYPE Ingenieros, S.A.
- Fecha: 08/03/2024
- Ámbito geográfico: Región de Murcia
- Divisa: EUR
- Costes indirectos: 3 %
- IVA: 21 %

## S Señalización y equipamiento

### SA Aparatos sanitarios

#### SAV Vertederos

**SAV015** Ud Vertedero suspendido de porcelana sanitaria.
Vertedero suspendido, de porcelana sanitaria acabado vitrificado, color blanco acabado brillante, de 455x380x355 mm, con rejilla de acero acabado cromado brillante, con estructura de soporte de acero, con sifón para vertedero. Incluso silicona para sellado de juntas.
Criterio de valoración económica: El precio no incluye la grifería.
Incluye: Replanteo. Colocación y fijación del aparato. Montaje del desagüe. Conexión a la red de evacuación. Comprobación de su correcto funcionamiento. Sellado de juntas.
Criterio de medición de proyecto: Número de unidades previstas, según documentación gráfica de Proyecto.
Criterio de medición de obra: Se medirá el número de unidades realmente colocadas según especificaciones de Proyecto.

| Código | Ud | Descripción | Rendimiento | Precio | Importe |
|---|---|---|---|---|---|
| mt30vai020a | Ud | Vertedero suspendido, de porcelana sanitaria acabado vitrificado, color blanco acabado brillante, de 455x380x355 mm, con rejilla de acero acabado cromado brillante. (material) | 1 | 242.5 | 242.500 |
| mt30ide003a | Ud | Estructura de soporte de acero, con elementos de fijación. (material) | 1 | 52.38 | 52.380 |
| mt30vai023a | Ud | Sifón para vertedero. (material) | 1 | 33.95 | 33.950 |
| mt30www005 | Ud | Cartucho de 300 ml de silicona ácida monocomponente, fungicida, para sellado de juntas en ambientes húmedos. (material) | 0.012 | 7.5 | 0.090 |
| mo008 | h | Oficial 1ª fontanero. (mano de obra) | 1.393 | 23.16 | 32.262 |
| % | % | Costes directos complementarios | 2 % | 361.182 | 7.224 |
|  |  | Costes directos |  |  | 368.406 |

Residuos:
- colocación: mt30vai023a Sifón para vertedero; factor de residuo 0.0237708
- colocación: mt30www005 Cartucho de 300 ml de silicona ácida monocomponente, fungicida, para sellado de juntas en ambientes húmedos; factor de residuo 0.06

## Recursos

**mt30vai023a** Ud Sifón para vertedero
Datos técnicos: Coste energético 23.271 MJ; Emisión de CO2 1.186 kg; Código LER 17 02 03; Masa del elemento 0.24 kg; Volumen 0.0004 m3
Residuos:
- embalaje: re150101 Envases de papel y cartón. (componente de residuo); rendimiento 0.037 kg; Código LER 15 01 01; Masa del elemento 1 kg; Volumen 0.001333 m3

**mt30www005** Ud Cartucho de 300 ml de silicona ácida monocomponente, fungicida, para sellado de juntas en ambientes húmedos
Datos técnicos: Coste energético 87.088 MJ; Emisión de CO2 3.667 kg; Código LER 17 09 04; Masa del elemento 0.45 kg; Volumen 0.0003 m3
Residuos:
- embalaje: re170203 Plástico. (componente de residuo); rendimiento 0.1 kg; Código LER 17 02 03; Masa del elemento 1 kg; Volumen 0.001667 m3
