# Escalera recta de madera

- Propiedad del archivo: CYPE Ingenieros S.A.
- Formato: FIEBDC-3/2016
- Programa: Generador de precios de la construcción. CYPE Ingenieros, S.A.
- Fecha: 08/03/2024
- Ámbito geográfico: Región de Murcia
- Divisa: EUR
- Costes indirectos: 3 %
- IVA: 21 %

## S Señalización y equipamiento

### SE Escaleras prefabricadas

#### SER Rectas

**SER010** Ud Escalera recta de madera.
Escalera recta, de madera de abeto, con barandilla de madera, para salvar una altura entre plantas de hasta 309,0 cm, compuesta por 14 peldaños de 15,7 cm de huella y 20,7 cm de contrahuella, con una anchura útil de 68,6 cm, fijada mecánicamente a la estructura.
Criterio de valoración económica: El precio no incluye el tratamiento superficial.
Incluye: Replanteo de la ubicación de la escalera. Montaje y fijación de la escalera. Colocación de la barandilla. Limpieza. Aplicación de tapaporos. Aplicación de la mano de fondo. Barnizado.
Criterio de medición de proyecto: Número de unidades previstas, según documentación gráfica de Proyecto.
Criterio de medición de obra: Se medirá el número de unidades realmente ejecutadas según especificaciones de Proyecto.

| Código | Ud | Descripción | Rendimiento | Precio | Importe |
|---|---|---|---|---|---|
| mt44erm010fl | Ud | Escalera recta, de madera de abeto, con barandilla de madera, para salvar una altura entre plantas de hasta 309 cm, compuesta por 14 peldaños de 15,7 cm de huella y 20,7 cm de contrahuella, con una anchura útil de 68,6 cm, para pintar o barnizar. Incluso elementos de fijación. (material) | 1 | 317.54 | 317.540 |
| mo017 | h | Oficial 1ª carpintero. (mano de obra) | 4.976 | 22.86 | 113.751 |
| mo058 | h | Ayudante carpintero. (mano de obra) | 4.976 | 21.9 | 108.974 |
| % | % | Costes directos complementarios | 2 % | 540.265 | 10.805 |
|  |  | Costes directos |  |  | 551.070 |
