# Codo de ducha con toma para flexo

- Propiedad del archivo: CYPE Ingenieros S.A.
- Formato: FIEBDC-3/2016
- Programa: Generador de precios de la construcción. CYPE Ingenieros, S.A.
- Fecha: 08/03/2024
- Ámbito geográfico: Región de Murcia
- Divisa: EUR
- Costes indirectos: 3 %
- IVA: 21 %

## S Señalización y equipamiento

### SG Griferías

#### SGD Para duchas

**SGD083** Ud Codo de ducha con toma para flexo.
Codo de ducha con toma de 1/2" para flexo, acabado cromado, con florón circular. Incluso elementos de fijación.
Incluye: Colocación. Comprobación de su correcto funcionamiento.
Criterio de medición de proyecto: Número de unidades previstas, según documentación gráfica de Proyecto.
Criterio de medición de obra: Se medirá el número de unidades realmente colocadas según especificaciones de Proyecto.

| Código | Ud | Descripción | Rendimiento | Precio | Importe |
|---|---|---|---|---|---|
| mt31gro119a | Ud | Codo de ducha con toma de 1/2" para flexo, acabado cromado, con florón circular, incluso elementos de fijación. (material) | 1 | 65.84 | 65.840 |
| mo008 | h | Oficial 1ª fontanero. (mano de obra) | 0.149 | 23.16 | 3.451 |
| % | % | Costes directos complementarios | 2 % | 69.291 | 1.386 |
|  |  | Costes directos |  |  | 70.677 |
