# Sistema "PRESTO IBÉRICA" de control de múltiples griferías

- Propiedad del archivo: CYPE Ingenieros S.A.
- Formato: FIEBDC-3/2016
- Programa: Generador de precios de la construcción. CYPE Ingenieros, S.A.
- Fecha: 08/03/2024
- Ámbito geográfico: Región de Murcia
- Divisa: EUR
- Costes indirectos: 3 %
- IVA: 21 %

## S Señalización y equipamiento

### SG Griferías

#### SGS Sistemas de control de griferías

**SGS020** Ud Sistema "PRESTO IBÉRICA" de control de múltiples griferías.
Sistema Multicontrol "PRESTO IBÉRICA de control de múltiples griferías, compuesto de: conjunto para control de grifería de lavabo, modelo Rada Multicontrol 1124 "PRESTO IBÉRICA", formado por detector de movimiento de infrarrojos modelo MC 124 y electroválvula de 12 V, con grado de protección IP55; conjunto para control de grifería de ducha, modelo Rada Multicontrol 1129 "PRESTO IBÉRICA", formado por detector de movimiento de infrarrojos modelo MC 129 y electroválvula de 12 V, con grado de protección IP55; conjunto para control de grifería de urinario, modelo Rada Multicontrol 1124 "PRESTO IBÉRICA", formado por detector de movimiento de infrarrojos modelo MC 124 y electroválvula de 12 V, con grado de protección IP55; conjunto para control de grupo de griferías de urinarios, modelo Rada Multicontrol 1124 "PRESTO IBÉRICA", formado por detector de movimiento de infrarrojos modelo MC 124 y electroválvula de 12 V, con grado de protección IP55; unidad de control, modelo Rada UC 1000 8555 "PRESTO IBÉRICA", grado de protección IP54, de 300x230 mm, con transformador 230/12 V integrado y protección de sobreintensidad por fusible, para un máximo de 10 griferías y programador electrónico, modelo Rada UC 1000 85556 "PRESTO IBÉRICA", de 95x120 mm, con teclado alfanumérico, posibilidad de configuración de idioma y cable extensible de 3 m de longitud para conectar a la unidad de control. Incluso tornillos y fijaciones.
Incluye: Replanteo. Montaje, fijación y nivelación. Conexionado. Comprobación de su correcto funcionamiento.
Criterio de medición de proyecto: Número de unidades previstas, según documentación gráfica de Proyecto.
Criterio de medición de obra: Se medirá el número de unidades realmente colocadas según especificaciones de Proyecto.

| Código | Ud | Descripción | Rendimiento | Precio | Importe |
|---|---|---|---|---|---|
| mt35pib020ca | Ud | Conjunto para control de grifería de lavabo, modelo Rada Multicontrol 1124 "PRESTO IBÉRICA", formado por detector de movimiento de infrarrojos modelo MC 124 y electroválvula de 12 V, con grado de protección IP55. (material) | 1 | 552 | 552.000 |
| mt35pib020pc | Ud | Conjunto para control de grifería de ducha, modelo Rada Multicontrol 1129 "PRESTO IBÉRICA", formado por detector de movimiento de infrarrojos modelo MC 129 y electroválvula de 12 V, con grado de protección IP55. (material) | 1 | 478.6 | 478.600 |
| mt35pib020ia | Ud | Conjunto para control de grifería de urinario, modelo Rada Multicontrol 1124 "PRESTO IBÉRICA", formado por detector de movimiento de infrarrojos modelo MC 124 y electroválvula de 12 V, con grado de protección IP55. (material) | 1 | 552 | 552.000 |
| mt35pib020ua | Ud | Conjunto para control de grupo de griferías de urinarios, modelo Rada Multicontrol 1124 "PRESTO IBÉRICA", formado por detector de movimiento de infrarrojos modelo MC 124 y electroválvula de 12 V, con grado de protección IP55. (material) | 1 | 552 | 552.000 |
| mt35pib100a | Ud | Unidad de control, modelo Rada UC 1000 8555 "PRESTO IBÉRICA", grado de protección IP54, de 300x230 mm, con transformador 230/12 V integrado y protección de sobreintensidad por fusible, para un máximo de 10 griferías; incluso elementos de fijación, transformador 230/12 V y fusible de protección de 120 VA. (material) | 1 | 1205.2 | 1205.200 |
| mt35pib110a | Ud | Programador electrónico, modelo Rada UC 1000 85556 "PRESTO IBÉRICA", de 95x120 mm, con teclado alfanumérico, posibilidad de configuración de idioma y cable extensible de 3 m de longitud para conectar a la unidad de control. (material) | 1 | 408.9 | 408.900 |
| mt35www010 | Ud | Material auxiliar para instalaciones eléctricas. (material) | 1 | 1.48 | 1.480 |
| mt37www010 | Ud | Material auxiliar para instalaciones de fontanería. (material) | 1 | 1.4 | 1.400 |
| mo008 | h | Oficial 1ª fontanero. (mano de obra) | 1.194 | 23.16 | 27.653 |
| mo107 | h | Ayudante fontanero. (mano de obra) | 1.194 | 21.75 | 25.970 |
| mo003 | h | Oficial 1ª electricista. (mano de obra) | 1.194 | 23.16 | 27.653 |
| mo102 | h | Ayudante electricista. (mano de obra) | 1.194 | 21.75 | 25.970 |
| % | % | Costes directos complementarios | 2 % | 3858.826 | 77.177 |
|  |  | Costes directos |  |  | 3936.003 |
