# Elemento de señalización

- Propiedad del archivo: CYPE Ingenieros S.A.
- Formato: FIEBDC-3/2016
- Programa: Generador de precios de la construcción. CYPE Ingenieros, S.A.
- Fecha: 03/10/2024
- Ámbito geográfico: Región de Murcia
- Divisa: EUR
- Costes indirectos: 3 %
- IVA: 21 %

## S Señalización y equipamiento

### SI Indicadores, marcados, rotulaciones, ...

#### SIR Rótulos y placas

**SIR010** Ud Elemento de señalización.
Rótulo con soporte de aluminio lacado para señalización de local, de 360x120 mm, con las letras o números adheridos al soporte.
Incluye: Replanteo. Fijación en paramento mediante elementos de anclaje.
Criterio de medición de proyecto: Número de unidades previstas, según documentación gráfica de Proyecto.
Criterio de medición de obra: Se medirá el número de unidades realmente colocadas según especificaciones de Proyecto.

| Código | Ud | Descripción | Rendimiento | Precio | Importe |
|---|---|---|---|---|---|
| mt45rsv020d | Ud | Rótulo de señalización para la denominación de local, con soporte de aluminio lacado en color a elegir, de 360x120 mm, con las letras o números adheridos al soporte. Incluso elementos de fijación. (material) | 1 | 37.83 | 37.830 |
| mo080 | h | Ayudante montador. (mano de obra) | 0.1 | 21.78 | 2.178 |
| % | % | Costes directos complementarios | 2 % | 40.008 | 0.800 |
|  |  | Costes directos |  |  | 40.808 |

## Recursos

**mt45rsv020d** Ud Rótulo de señalización para la denominación de local
Datos técnicos: Coste energético 0.018 MJ; Emisión de CO2 0.028 kg
Residuos:
- embalaje: re150101 Envases de papel y cartón. (componente de residuo); rendimiento 0.033 kg; Código LER 15 01 01; Masa del elemento 1 kg; Volumen 0.001333 m3
