# Dispensador de papel toalla

- Propiedad del archivo: CYPE Ingenieros S.A.
- Formato: FIEBDC-3/2016
- Programa: Generador de precios de la construcción. CYPE Ingenieros, S.A.
- Fecha: 08/03/2024
- Ámbito geográfico: Región de Murcia
- Divisa: EUR
- Costes indirectos: 3 %
- IVA: 21 %

## S Señalización y equipamiento

### SM Baños

#### SME Dispensadores de papel

**SME020** Ud Dispensador de papel toalla.
Toallero de papel mecha, tapa de policarbonato fumé y base de ABS de color blanco, de 320x255x270 mm, para un rollo de papel mecha de 195 mm de diámetro.
Incluye: Replanteo. Colocación y fijación.
Criterio de medición de proyecto: Número de unidades previstas, según documentación gráfica de Proyecto.
Criterio de medición de obra: Se medirá el número de unidades realmente colocadas según especificaciones de Proyecto.

| Código | Ud | Descripción | Rendimiento | Precio | Importe |
|---|---|---|---|---|---|
| mt31abn055a | Ud | Toallero de papel mecha, tapa de policarbonato fumé y base de ABS de color blanco, de 320x255x270 mm, para un rollo de papel mecha de 195 mm de diámetro. (material) | 1 | 63.69 | 63.690 |
| mo107 | h | Ayudante fontanero. (mano de obra) | 0.149 | 21.75 | 3.241 |
| % | % | Costes directos complementarios | 2 % | 66.931 | 1.339 |
|  |  | Costes directos |  |  | 68.270 |

## Recursos

**mt31abn055a** Ud Toallero de papel mecha
Datos técnicos: Coste energético 123.076 MJ; Emisión de CO2 6.170 kg
Residuos:
- embalaje: re150101 Envases de papel y cartón. (componente de residuo); rendimiento 0.072 kg; Código LER 15 01 01; Masa del elemento 1 kg; Volumen 0.001333 m3
