# Encimera de aglomerado de cuarzo

- Propiedad del archivo: CYPE Ingenieros S.A.
- Formato: FIEBDC-3/2016
- Programa: Generador de precios de la construcción. CYPE Ingenieros, S.A.
- Fecha: 08/03/2024
- Ámbito geográfico: Región de Murcia
- Divisa: EUR
- Costes indirectos: 3 %
- IVA: 21 %

## S Señalización y equipamiento

### SN Encimeras

#### SNA De aglomerado de cuarzo

**SNA010** Ud Encimera de aglomerado de cuarzo.
Encimera de aglomerado de cuarzo blanco, acabado pulido, de 350 cm de longitud, 60 cm de anchura y 2 cm de espesor, canto simple recto, con los bordes ligeramente biselados, formación de 1 hueco con sus cantos pulidos, y copete perimetral de 5 cm de altura y 2 cm de espesor, con el borde recto. Incluso replanteo; soportes y anclajes de acero galvanizado; resolución de esquinas, ángulos, cantos y remates; uniones entre piezas y encuentros con paramentos, sellados con silicona; nivelado y acuñado; eliminación de restos y limpieza.
Incluye: Replanteo y trazado de la encimera. Colocación y fijación de los soportes y anclajes. Colocación, ajuste y fijación de las piezas que componen la encimera. Colocación de copete perimetral.
Criterio de medición de proyecto: Número de unidades previstas, según documentación gráfica de Proyecto. No se han duplicado esquinas en la medición de la longitud de la encimera.
Criterio de medición de obra: Se medirá el número de unidades realmente ejecutadas según especificaciones de Proyecto.

| Código | Ud | Descripción | Rendimiento | Precio | Importe |
|---|---|---|---|---|---|
| mt19egl020a | m² | Encimera de aglomerado de cuarzo blanco, acabado pulido, de 2 cm de espesor. (material) | 2.275 | 85.67 | 194.899 |
| mt19ewa030aaa | m | Formación de canto simple recto con los bordes ligeramente biselados, en encimera de piedra natural. (material) | 4.7 | 5 | 23.500 |
| mt19ewa040a | m | Formación de canto recto en copete de piedra natural, para el encuentro entre la encimera y el paramento vertical. (material) | 3.5 | 5 | 17.500 |
| mt19ewa010j | Ud | Formación de hueco con los cantos pulidos, en encimera de cuarzo sintético. (material) | 1 | 39.07 | 39.070 |
| mt19ewa020 | Ud | Material auxiliar para anclaje de encimera. (material) | 3.5 | 10.6 | 37.100 |
| mt19egl025 | l | Masilla tixotrópica, de color a elegir, de alta durabilidad y estabilidad de color tras el endurecimiento, para aplicar como material de rejuntado de elementos de aglomerado de cuarzo. (material) | 0.047 | 24.25 | 1.140 |
| mo011 | h | Oficial 1ª montador. (mano de obra) | 3.831 | 23.16 | 88.726 |
| mo080 | h | Ayudante montador. (mano de obra) | 4.025 | 21.78 | 87.665 |
| % | % | Costes directos complementarios | 2 % | 489.600 | 9.792 |
|  |  | Costes directos |  |  | 499.392 |

Residuos:
- colocación: mt19egl020a Encimera de aglomerado de cuarzo blanco, acabado pulido, de 2 cm de espesor; factor de residuo 0.0248239
- colocación: mt19egl025; factor de residuo 0.03

## Recursos

**mt19egl020a** m² Encimera de aglomerado de cuarzo blanco, acabado pulido, de 2 cm de espesor
Datos técnicos: Coste energético 890.260 MJ; Emisión de CO2 45.903 kg; Código LER 17 09 04; Masa del elemento 45.9 kg; Volumen 0.0306 m3
Residuos:
- embalaje: re170201 Madera. (componente de residuo); rendimiento 0.014 kg; Código LER 17 02 01; Masa del elemento 1 kg; Volumen 0.000909 m3
- embalaje: re170203 Plástico. (componente de residuo); rendimiento 0.006 kg; Código LER 17 02 03; Masa del elemento 1 kg; Volumen 0.001667 m3

**mt19egl025** l Masilla tixotrópica
Datos técnicos: Coste energético 188.063 MJ; Emisión de CO2 9.133 kg; Código LER 17 09 04; Masa del elemento 1.3 kg; Volumen 0.000867 m3
Residuos:
- embalaje: re150104 Envases metálicos. (componente de residuo); rendimiento 0.064 kg; Código LER 15 01 04; Masa del elemento 1 kg; Volumen 0.001667 m3
