# Encimera de tablero aglomerado hidrófugo

- Propiedad del archivo: CYPE Ingenieros S.A.
- Formato: FIEBDC-3/2016
- Programa: Generador de precios de la construcción. CYPE Ingenieros, S.A.
- Fecha: 03/10/2024
- Ámbito geográfico: Región de Murcia
- Divisa: EUR
- Costes indirectos: 3 %
- IVA: 21 %

## S Señalización y equipamiento

### SN Encimeras

#### SNM De madera

**SNM010** Ud Encimera de tablero aglomerado hidrófugo.
Encimera de tablero aglomerado hidrófugo con superficie revestida de formica color crema o blanco, parte inferior forrada de material neutro y canto frontal de una sola hoja de estratificado de 350x62x3 cm, apoyada en los muebles bajos de cocina en la que irá encajado el fregadero. Incluso anclajes, sellado perimetral por medio de un cordón de 5 mm de espesor de sellador elástico, formación de hueco, copete, embellecedor y remates, perfectamente terminada.
Incluye: Replanteo y trazado en el paramento de la situación de la encimera. Colocación y fijación de los elementos de soporte. Colocación, ajuste y fijación de la encimera sobre los elementos soporte. Colocación del zócalo perimetral. Sellado y masillado de encuentros.
Criterio de medición de proyecto: Número de unidades previstas, según documentación gráfica de Proyecto. No se han duplicado esquinas en la medición de la longitud de la encimera.
Criterio de medición de obra: Se medirá el número de unidades realmente ejecutadas según especificaciones de Proyecto.

| Código | Ud | Descripción | Rendimiento | Precio | Importe |
|---|---|---|---|---|---|
| mt19ema010a | m | Encimera para cocina de tablero aglomerado hidrófugo, 62x3 cm, con superficie revestida de formica color crema o blanco, parte inferior forrada de material neutro y canto frontal de una sola hoja de estratificado, incluso copete, embellecedor y remates. (material) | 3.5 | 51.77 | 181.195 |
| mt19ewa010i | Ud | Formación de hueco, en encimera de tablero aglomerado. (material) | 1 | 15.63 | 15.630 |
| mt19ewa020 | Ud | Material auxiliar para anclaje de encimera. (material) | 3.5 | 10.6 | 37.100 |
| mt32war010 | kg | Sellador elástico de poliuretano monocomponente para juntas. (material) | 0.047 | 10.75 | 0.505 |
| mo017 | h | Oficial 1ª carpintero. (mano de obra) | 0.871 | 22.86 | 19.911 |
| mo058 | h | Ayudante carpintero. (mano de obra) | 1.021 | 21.9 | 22.360 |
| % | % | Costes directos complementarios | 2 % | 276.701 | 5.534 |
|  |  | Costes directos |  |  | 282.235 |

Residuos:
- colocación: mt19ema010a; factor de residuo 0.00844606
- colocación: mt32war010 Sellador elástico de poliuretano monocomponente para juntas; factor de residuo 0.03

## Recursos

**mt19ema010a** m Encimera para cocina de tablero aglomerado hidrófugo
Datos técnicos: Coste energético 343.688 MJ; Emisión de CO2 4.744 kg; Código LER 17 02 01; Masa del elemento 10.14 kg; Volumen 0.009218 m3
Residuos:
- embalaje: re170203 Plástico. (componente de residuo); rendimiento 0.101 kg; Código LER 17 02 03; Masa del elemento 1 kg; Volumen 0.001667 m3

**mt32war010** kg Sellador elástico de poliuretano monocomponente para juntas
Datos técnicos: Coste energético 144.209 MJ; Emisión de CO2 7.002 kg; Código LER 17 09 04; Masa del elemento 1 kg; Volumen 0.000667 m3
Residuos:
- embalaje: re150104 Envases metálicos. (componente de residuo); rendimiento 0.003 kg; Código LER 15 01 04; Masa del elemento 1 kg; Volumen 0.001667 m3
