# Cesta de publicidad

- Propiedad del archivo: CYPE Ingenieros S.A.
- Formato: FIEBDC-3/2016
- Programa: Generador de precios de la construcción. CYPE Ingenieros, S.A.
- Fecha: 08/03/2024
- Ámbito geográfico: Región de Murcia
- Divisa: EUR
- Costes indirectos: 3 %
- IVA: 21 %

## S Señalización y equipamiento

### SZ Zonas comunes

#### SZB Zaguanes

**SZB017** Ud Cesta de publicidad.
Cesta de publicidad de acero inoxidable AISI 304 acabado brillante, de 240x100x320 mm. Incluso tornillería de fijación y rótulo adhesivo de publicidad.
Incluye: Replanteo. Fijación en paramento mediante elementos de anclaje.
Criterio de medición de proyecto: Número de unidades previstas, según documentación gráfica de Proyecto.
Criterio de medición de obra: Se medirá el número de unidades realmente colocadas según especificaciones de Proyecto.

| Código | Ud | Descripción | Rendimiento | Precio | Importe |
|---|---|---|---|---|---|
| mt45btv550ic | Ud | Cesta de publicidad de acero inoxidable AISI 304 acabado brillante, de 240x100x320 mm, con tornillería de fijación y rótulo adhesivo de publicidad. (material) | 1 | 37.73 | 37.730 |
| mo080 | h | Ayudante montador. (mano de obra) | 0.1 | 21.78 | 2.178 |
| % | % | Costes directos complementarios | 2 % | 39.908 | 0.798 |
|  |  | Costes directos |  |  | 40.706 |

## Recursos

**mt45btv550ic** Ud Cesta de publicidad de acero inoxidable AISI 304 acabado brillante
Datos técnicos: Coste energético 0.018 MJ; Emisión de CO2 0.028 kg
Residuos:
- embalaje: re150101 Envases de papel y cartón. (componente de residuo); rendimiento 0.033 kg; Código LER 15 01 01; Masa del elemento 1 kg; Volumen 0.001333 m3
