# Marquesina fotovoltaica para cobertura de vehículos, en aparcamiento exterior

- Propiedad del archivo: CYPE Ingenieros S.A.
- Formato: FIEBDC-3/2016
- Programa: Generador de precios de la construcción. CYPE Ingenieros, S.A.
- Fecha: 03/10/2024
- Ámbito geográfico: Región de Murcia
- Divisa: EUR
- Costes indirectos: 3 %
- IVA: 21 %

## U Urbanización interior de la parcela

### UC Aparcamientos

#### UCF Cubiertas fotovoltaicas

**UCF015** Ud Marquesina fotovoltaica para cobertura de vehículos, en aparcamiento exterior.
Marquesina fotovoltaica para cobertura de vehículos, en aparcamiento exterior, de 12x5 m y 11,88 kW de potencia total instalada, compuesta de kit de estructura, de acero galvanizado formado por pilares, vigas y correas, con uniones atornilladas en obra, de 2,5 m de altura libre en la parte baja, con un ángulo de inclinación de 11° y 6 m de distancia entre centros de pilares y cubierta de 36 módulos solares fotovoltaicos de células de silicio monocristalino, potencia máxima (Wp) 330 W, tensión a máxima potencia (Vmp) 36,7 V, intensidad a máxima potencia (Imp) 8,99 A, tensión en circuito abierto (Voc) 44,62 V, intensidad de cortocircuito (Isc) 9,42 A, eficiencia 18,34%, 66 células de 156x156 mm, vidrio exterior templado de 3,2 mm de espesor, capa adhesiva de etilvinilacetato (EVA), capa posterior de polifluoruro de vinilo, poliéster y polifluoruro de vinilo (TPT), marco de aluminio anodizado, temperatura de trabajo -40°C hasta 85°C, dimensiones 1813x992x40 mm, resistencia a la carga del viento 245 kg/m², resistencia a la carga de la nieve 551 kg/m², peso 20,29 kg, con caja de conexiones con diodos, cables y conectores. Incluso accesorios, tornillería, elementos de anclaje y material de conexionado eléctrico.
Criterio de valoración económica: El precio no incluye la excavación de la cimentación ni la formación de la cimentación.
Incluye: Replanteo y marcado de ejes de pilares. Montaje de la estructura metálica. Aplomado. Colocación y fijación de los módulos solares fotovoltaicos. Conexionado y comprobación de su correcto funcionamiento.
Criterio de medición de proyecto: Número de unidades previstas, según documentación gráfica de Proyecto.
Criterio de medición de obra: Se medirá el número de unidades realmente ejecutadas según especificaciones de Proyecto.

| Código | Ud | Descripción | Rendimiento | Precio | Importe |
|---|---|---|---|---|---|
| mt07mag010b | Ud | Kit de estructura, de acero galvanizado formado por pilares, vigas y correas, con uniones atornilladas en obra, de 2,5 m de altura libre en la parte baja, con un ángulo de inclinación de 11° y 6 m de distancia entre centros de pilares, para la formación de marquesina a un agua de 12x5 m, con accesorios, tornillería y elementos de anclaje. (material) | 1 | 2508 | 2508.000 |
| mt35sol025asq | Ud | Módulo solar fotovoltaico de células de silicio monocristalino, potencia máxima (Wp) 330 W, tensión a máxima potencia (Vmp) 36,7 V, intensidad a máxima potencia (Imp) 8,99 A, tensión en circuito abierto (Voc) 44,62 V, intensidad de cortocircuito (Isc) 9,42 A, eficiencia 18,34%, 66 células de 156x156 mm, vidrio exterior templado de 3,2 mm de espesor, capa adhesiva de etilvinilacetato (EVA), capa posterior de polifluoruro de vinilo, poliéster y polifluoruro de vinilo (TPT), marco de aluminio anodizado, temperatura de trabajo -40°C hasta 85°C, dimensiones 1813x992x40 mm, resistencia a la carga del viento 245 kg/m², resistencia a la carga de la nieve 551 kg/m², peso 20,29 kg, con caja de conexiones con diodos, cables y conectores. (material) | 36 | 128.04 | 4609.440 |
| mo047 | h | Oficial 1ª montador de estructura metálica. (mano de obra) | 4.976 | 23.46 | 116.737 |
| mo094 | h | Ayudante montador de estructura metálica. (mano de obra) | 4.976 | 22.67 | 112.806 |
| mo003 | h | Oficial 1ª electricista. (mano de obra) | 13.076 | 23.16 | 302.840 |
| mo102 | h | Ayudante electricista. (mano de obra) | 13.076 | 21.75 | 284.403 |
| % | % | Costes directos complementarios | 4 % | 7934.226 | 317.369 |
|  |  | Costes directos |  |  | 8251.595 |

Residuos:
- colocación: mt07mag010b; factor de residuo 0.0053

## Recursos

**mt07mag010b** Ud Kit de estructura
Datos técnicos: Coste energético 33219.709 MJ; Emisión de CO2 3387.943 kg; Código LER 17 04 05; Masa del elemento 1323.34 kg; Volumen 0.630162 m3
Residuos:
- embalaje: re170203 Plástico. (componente de residuo); rendimiento 0.04 kg; Código LER 17 02 03; Masa del elemento 1 kg; Volumen 0.001667 m3

**mt35sol025asq** Ud Módulo solar fotovoltaico de células de silicio monocristalino
Datos técnicos: Coste energético 751.828 MJ; Emisión de CO2 40.729 kg
Residuos:
- embalaje: re150101 Envases de papel y cartón. (componente de residuo); rendimiento 2.699 kg; Código LER 15 01 01; Masa del elemento 1 kg; Volumen 0.001333 m3
