# Firme flexible

- Propiedad del archivo: CYPE Ingenieros S.A.
- Formato: FIEBDC-3/2016
- Programa: Generador de precios de la construcción. CYPE Ingenieros, S.A.
- Fecha: 08/03/2024
- Ámbito geográfico: Región de Murcia
- Divisa: EUR
- Costes indirectos: 3 %
- IVA: 21 %

## U Urbanización interior de la parcela

### UF Secciones de firme

#### UFF Flexible

**UFF010** m² Firme flexible.
Formación de firme flexible para tráfico pesado T0 sobre explanada E3, compuesto por: capa de 25 cm de espesor de suelocemento formada por la mezcla en central de material granular para la fabricación de SC40, adecuado para tráfico T0 con cemento CEM II / A-V 32,5 N, a granel; riego de curado mediante la aplicación de emulsión bituminosa, tipo ECR-1, a base de betún asfáltico; mezcla bituminosa en caliente: riego de adherencia mediante la aplicación de emulsión bituminosa, tipo ECR-1, a base de betún asfáltico; capa base de 12 cm de espesor formada por material granular para la fabricación de mezcla bituminosa en caliente AC 32 base S, según UNE-EN 13108-1, coeficiente de Los Ángeles <=25, adecuado para tráfico T0 con filler calizo, para mezcla bituminosa en caliente y betún asfáltico B40/50; riego de adherencia mediante la aplicación de emulsión bituminosa, tipo ECR-1, a base de betún asfáltico; capa intermedia de 5 cm de espesor formada por material granular para la fabricación de mezcla bituminosa en caliente AC 22 bin D, según UNE-EN 13108-1, coeficiente de Los Ángeles <=25, adecuado para tráfico T0 con filler calizo, para mezcla bituminosa en caliente y betún asfáltico B40/50; riego de adherencia mediante la aplicación de emulsión bituminosa, tipo ECR-1, a base de betún asfáltico; capa de rodadura de 3 cm de espesor formada por material granular para la fabricación de mezcla bituminosa en caliente BBTM 11B, según UNE-EN 13108-2, coeficiente de Los Ángeles <=15, adecuado para tráfico T00 con filler calizo, para mezcla bituminosa en caliente y betún asfáltico modificado con polímeros BM-3c.
Incluye: Estudio de la mezcla y obtención de la fórmula de trabajo de la mezcla con cemento. Preparación de la superficie existente para la mezcla con cemento. Fabricación de la mezcla con cemento. Transporte de la mezcla con cemento. Vertido y extensión de la mezcla con cemento. Prefisuración de la capa de mezcla con cemento. Compactación y terminación de la capa de mezcla con cemento. Ejecución de juntas de construcción en la capa de mezcla con cemento. Curado de la capa de mezcla con cemento. Tramo de prueba para la capa de mezcla con cemento. Preparación de la superficie para el riego de adherencia. Aplicación de la emulsión bituminosa. Estudio de la mezcla y obtención de la fórmula de trabajo de la mezcla bituminosa. Preparación de la superficie existente para la capa de mezcla bituminosa. Aprovisionamiento de áridos para la fabricación de la mezcla bituminosa. Fabricación de la mezcla bituminosa. Transporte de la mezcla bituminosa. Extensión de la mezcla bituminosa. Compactación de la capa de mezcla bituminosa. Ejecución de juntas transversales y longitudinales en la capa de mezcla bituminosa. Tramo de prueba para la capa de mezcla bituminosa.
Criterio de medición de proyecto: Superficie medida en proyección horizontal, según documentación gráfica de Proyecto.
Criterio de medición de obra: Se medirá, en proyección horizontal, la superficie realmente ejecutada según especificaciones de Proyecto.

| Código | Ud | Descripción | Rendimiento | Precio | Importe |
|---|---|---|---|---|---|
| mt01arp100c | t | Material granular para la fabricación de SC40, adecuado para tráfico T0, según PG-3. Según UNE-EN 13043. (material) | 0.553 | 2.5 | 1.383 |
| mt08cet020c | t | Cemento CEM II / A-V 32,5 N, a granel, según UNE-EN 197-1. (material) | 0.017 | 92.44 | 1.571 |
| mt14ebc010a | kg | Emulsión bituminosa, tipo ECR-1, a base de betún asfáltico, según PG-3. (material) | 3.8 | 0.24 | 0.912 |
| mt01arp120acca | t | Material granular para la fabricación de mezcla bituminosa en caliente AC 32 base S, según UNE-EN 13108-1, coeficiente de Los Ángeles <=25, adecuado para tráfico T0, según PG-3. Según UNE-EN 13043. (material) | 0.253 | 8.9 | 2.252 |
| mt01arp060a | t | Filler calizo, para mezcla bituminosa en caliente. (material) | 0.011 | 41 | 0.451 |
| mt14ebc020ead1b | t | Betún asfáltico B40/50, según PG-3. (material) | 0.01 | 292.74 | 2.927 |
| mt01arp120bche | t | Material granular para la fabricación de mezcla bituminosa en caliente AC 22 bin D, según UNE-EN 13108-1, coeficiente de Los Ángeles <=25, adecuado para tráfico T0, según PG-3. Según UNE-EN 13043. (material) | 0.104 | 9.26 | 0.963 |
| mt01arp060b | t | Filler calizo, para mezcla bituminosa en caliente. (material) | 0.005 | 41 | 0.205 |
| mt14ebc020fbe1b | t | Betún asfáltico B40/50, según PG-3. (material) | 0.005 | 292.74 | 1.464 |
| mt01arp120ccpm | t | Material granular para la fabricación de mezcla bituminosa en caliente BBTM 11B, según UNE-EN 13108-2, coeficiente de Los Ángeles <=15, adecuado para tráfico T00, según PG-3. Según UNE-EN 13043. (material) | 0.061 | 10.15 | 0.619 |
| mt01arp060c | t | Filler calizo, para mezcla bituminosa en caliente. (material) | 0.004 | 41 | 0.164 |
| mt14ebc020gjX1h | t | Betún asfáltico modificado con polímeros BM-3c, según PG-3. (material) | 0.003 | 415.14 | 1.245 |
| mq10csc010 | h | Central discontinua para tratamiento de materiales con cemento, de 160 t/h. (maquinaria) | 0.006 | 96.9 | 0.581 |
| mq04tkt010 | t·km | Transporte de áridos. (maquinaria) | 8.55 | 0.12 | 1.026 |
| mq04cab010d | h | Camión basculante de 14 t de carga, de 184 kW. (maquinaria) | 0.017 | 43.84 | 0.745 |
| mq01mot010b | h | Motoniveladora de 154 kW. (maquinaria) | 0.006 | 83.88 | 0.503 |
| mq02cia020j | h | Camión cisterna, de 8 m³ de capacidad. (maquinaria) | 0.012 | 118.9 | 1.427 |
| mq02rov010i | h | Compactador monocilíndrico vibrante autopropulsado, de 129 kW, de 16,2 t, anchura de trabajo 213,4 cm. (maquinaria) | 0.006 | 69.78 | 0.419 |
| mq01pan010a | h | Pala cargadora sobre neumáticos de 120 kW/1,9 m³. (maquinaria) | 0.017 | 45.06 | 0.766 |
| mq02cia020f | h | Camión cisterna equipado para riego, de 8 m³ de capacidad. (maquinaria) | 0.01 | 123 | 1.230 |
| mq11bar010 | h | Barredora remolcada con motor auxiliar. (maquinaria) | 0.006 | 66.67 | 0.400 |
| mq10mbc010 | h | Central asfáltica continua para fabricación de mezcla bituminosa en caliente, de 200 t/h. (maquinaria) | 0.011 | 346.08 | 3.807 |
| mq04tkt020 | t·km | Transporte de aglomerado. (maquinaria) | 6.84 | 0.12 | 0.821 |
| mq04deq010 | Ud | Desplazamiento de maquinaria de fabricación de mezcla bituminosa en caliente. (maquinaria) | 1 | 1.15 | 1.150 |
| mq11ext030 | h | Extendedora asfáltica de cadenas, de 81 kW. (maquinaria) | 0.011 | 227.25 | 2.500 |
| mq02rot030b | h | Compactador tándem autopropulsado, de 63 kW, de 9,65 t, anchura de trabajo 168 cm. (maquinaria) | 0.011 | 45.92 | 0.505 |
| mq11com010 | h | Compactador de neumáticos autopropulsado, de 12/22 t. (maquinaria) | 0.011 | 65.18 | 0.717 |
| mo041 | h | Oficial 1ª construcción de obra civil. (mano de obra) | 0.017 | 22.53 | 0.383 |
| mo087 | h | Ayudante construcción de obra civil. (mano de obra) | 0.026 | 21.78 | 0.566 |
| % | % | Costes directos complementarios | 2 % | 31.702 | 0.634 |
|  |  | Costes directos |  |  | 32.336 |

Residuos:
- colocación: mt01arp100c Material granular para la fabricación de SC40, adecuado para tráfico T0, según PG-3. Según UNE-EN 13043; factor de residuo 0.009
- colocación: mt08cet020c Cemento CEM II / A-V 32,5 N, a granel, según UNE-EN 197-1; factor de residuo 0.0063
- colocación: mt14ebc010a Emulsión bituminosa, tipo ECR-1, a base de betún asfáltico, según PG-3; factor de residuo 0.0105
- colocación: mt01arp120acca; factor de residuo 0.00760465
- colocación: mt01arp060a Filler calizo, para mezcla bituminosa en caliente; factor de residuo 0.003
- colocación: mt14ebc020ead1b Betún asfáltico B40/50, según PG-3; factor de residuo 0.0105
- colocación: mt01arp120bche; factor de residuo 0.00750328
- colocación: mt01arp060b Filler calizo, para mezcla bituminosa en caliente; factor de residuo 0.003
- colocación: mt14ebc020fbe1b Betún asfáltico B40/50, según PG-3; factor de residuo 0.0105
- colocación: mt01arp120ccpm; factor de residuo 0.00724983
- colocación: mt01arp060c Filler calizo, para mezcla bituminosa en caliente; factor de residuo 0.003
- colocación: mt14ebc020gjX1h Betún asfáltico modificado con polímeros BM-3c, según PG-3; factor de residuo 0.007

## Recursos

**mt01arp100c** t Material granular para la fabricación de SC40, adecuado para tráfico T0, según PG-3. Según UNE-EN 13043
Datos técnicos: Coste energético 75.000 MJ; Emisión de CO2 4.000 kg; Código LER 01 04 08; Masa del elemento 1000 kg; Volumen 0.666667 m3

**mt08cet020c** t Cemento CEM II / A-V 32,5 N, a granel, según UNE-EN 197-1
Datos técnicos: Coste energético 6740.000 MJ; Emisión de CO2 880.000 kg; Código LER 17 01 01; Masa del elemento 1000 kg; Volumen 0.666667 m3

**mt14ebc010a** kg Emulsión bituminosa, tipo ECR-1, a base de betún asfáltico, según PG-3
Datos técnicos: Coste energético 31.940 MJ; Emisión de CO2 0.230 kg; Código LER 17 03 02; Masa del elemento 1 kg; Volumen 0.001 m3

**mt01arp120acca** t Material granular para la fabricación de mezcla bituminosa en caliente AC 32 base S
Datos técnicos: Coste energético 75.000 MJ; Emisión de CO2 4.000 kg; Código LER 01 04 08; Masa del elemento 1000 kg; Volumen 0.666667 m3

**mt01arp060a** t Filler calizo, para mezcla bituminosa en caliente
Datos técnicos: Coste energético 75.000 MJ; Emisión de CO2 4.000 kg; Código LER 01 04 08; Masa del elemento 1000 kg; Volumen 0.666667 m3

**mt14ebc020ead1b** t Betún asfáltico B40/50, según PG-3
Datos técnicos: Coste energético 49230.000 MJ; Emisión de CO2 270.000 kg; Código LER 17 03 02; Masa del elemento 1000 kg; Volumen 1 m3

**mt01arp120bche** t Material granular para la fabricación de mezcla bituminosa en caliente AC 22 bin D
Datos técnicos: Coste energético 75.000 MJ; Emisión de CO2 4.000 kg; Código LER 01 04 08; Masa del elemento 1000 kg; Volumen 0.666667 m3

**mt01arp060b** t Filler calizo, para mezcla bituminosa en caliente
Datos técnicos: Coste energético 75.000 MJ; Emisión de CO2 4.000 kg; Código LER 01 04 08; Masa del elemento 1000 kg; Volumen 0.666667 m3

**mt14ebc020fbe1b** t Betún asfáltico B40/50, según PG-3
Datos técnicos: Coste energético 49230.000 MJ; Emisión de CO2 270.000 kg; Código LER 17 03 02; Masa del elemento 1000 kg; Volumen 1 m3

**mt01arp120ccpm** t Material granular para la fabricación de mezcla bituminosa en caliente BBTM 11B
Datos técnicos: Coste energético 75.000 MJ; Emisión de CO2 4.000 kg; Código LER 01 04 08; Masa del elemento 1000 kg; Volumen 0.666667 m3

**mt01arp060c** t Filler calizo, para mezcla bituminosa en caliente
Datos técnicos: Coste energético 75.000 MJ; Emisión de CO2 4.000 kg; Código LER 01 04 08; Masa del elemento 1000 kg; Volumen 0.666667 m3

**mt14ebc020gjX1h** t Betún asfáltico modificado con polímeros BM-3c, según PG-3
Datos técnicos: Coste energético 52160.000 MJ; Emisión de CO2 470.000 kg; Código LER 17 03 02; Masa del elemento 1000 kg; Volumen 1 m3
