# Tubería de polipropileno para red de aprovechamiento de aguas pluviales o recicladas

- Propiedad del archivo: CYPE Ingenieros S.A.
- Formato: FIEBDC-3/2016
- Programa: Generador de precios de la construcción. CYPE Ingenieros, S.A.
- Fecha: 08/03/2024
- Ámbito geográfico: Región de Murcia
- Divisa: EUR
- Costes indirectos: 3 %
- IVA: 21 %

## U Urbanización interior de la parcela

### UG Acumulación y gestión de aguas pluviales

#### UGS Sistemas de conducción de agua

**UGS040** m Tubería de polipropileno para red de aprovechamiento de aguas pluviales o recicladas.
Tubería de polipropileno para red de aprovechamiento de aguas pluviales o recicladas formada por tubo multicapa de polipropileno copolímero random resistente a la temperatura con un buen comportamiento a presiones elevadas/polipropileno copolímero random resistente a la temperatura con un buen comportamiento a presiones elevadas con fibra de vidrio/polipropileno copolímero random resistente a la temperatura con un buen comportamiento a presiones elevadas (PP-RCT RP/PP-RCT RP con fibra de vidrio/PP-RCT RP), resistente al fuego (reacción al fuego clase B-s1, d0 según UNE-EN 13501-1), libre de halógenos, SDR7,4, serie 3,2, de 20 mm de diámetro exterior y 2,8 mm de espesor. Instalación superficial. Incluso material auxiliar para montaje y sujeción a la obra, accesorios y piezas especiales.
Incluye: Replanteo y trazado. Colocación y fijación de tubo y accesorios. Realización de pruebas de servicio.
Criterio de medición de proyecto: Longitud medida según documentación gráfica de Proyecto.
Criterio de medición de obra: Se medirá la longitud realmente ejecutada según especificaciones de Proyecto.

| Código | Ud | Descripción | Rendimiento | Precio | Importe |
|---|---|---|---|---|---|
| mt37abn811a | Ud | Material auxiliar para montaje y sujeción a la obra de las tuberías de polipropileno copolímero random resistente a la temperatura con un buen comportamiento a presiones elevadas/polipropileno copolímero random resistente a la temperatura con un buen comportamiento a presiones elevadas con fibra de vidrio/polipropileno copolímero random resistente a la temperatura con un buen comportamiento a presiones elevadas (PP-RCT RP/PP-RCT RP con fibra de vidrio/PP-RCT RP), resistente al fuego, libre de halógenos, SDR7,4, serie 3,2, de 20 mm de diámetro exterior. (material) | 1 | 0.1 | 0.100 |
| mt37abn810aag | m | Tubo multicapa de polipropileno copolímero random resistente a la temperatura con un buen comportamiento a presiones elevadas/polipropileno copolímero random resistente a la temperatura con un buen comportamiento a presiones elevadas con fibra de vidrio/polipropileno copolímero random resistente a la temperatura con un buen comportamiento a presiones elevadas (PP-RCT RP/PP-RCT RP con fibra de vidrio/PP-RCT RP), resistente al fuego (reacción al fuego clase B-s1, d0 según UNE-EN 13501-1), libre de halógenos, SDR7,4, serie 3,2, de 20 mm de diámetro exterior y 2,8 mm de espesor, según UNE-EN ISO 15874-2 y AENOR RP 01.78, con capa exterior resistente a los rayos UV, de color gris RAL 9006 con bandas de color lila y capa interior resistente a los procesos de desinfección con protección frente a las incrustaciones y tratamiento antimicrobiano de color blanco RAL 9003, suministrado en barras de 4 m de longitud, con el precio incrementado el 30% en concepto de accesorios y piezas especiales. (material) | 1 | 2.69 | 2.690 |
| mo008 | h | Oficial 1ª fontanero. (mano de obra) | 0.04 | 23.16 | 0.926 |
| mo107 | h | Ayudante fontanero. (mano de obra) | 0.04 | 21.75 | 0.870 |
| % | % | Costes directos complementarios | 2 % | 4.586 | 0.092 |
|  |  | Costes directos |  |  | 4.678 |

Residuos:
- colocación: mt37abn810aag; factor de residuo 0.0275

## Recursos

**mt37abn810aag** m Tubo multicapa de polipropileno copolímero random resistente a la temperatura con un buen comportamiento a presiones
Datos técnicos: Coste energético 13.940 MJ; Emisión de CO2 0.437 kg; Código LER 17 02 03; Masa del elemento 0.15 kg; Volumen 0.00025 m3
