# Desbroce del terreno

- Propiedad del archivo: CYPE Ingenieros S.A.
- Formato: FIEBDC-3/2016
- Programa: Generador de precios de la construcción. CYPE Ingenieros, S.A.
- Fecha: 08/03/2024
- Ámbito geográfico: Región de Murcia
- Divisa: EUR
- Costes indirectos: 3 %
- IVA: 21 %

## U Urbanización interior de la parcela

### UJ Jardinería

#### UJA Acondicionamiento del terreno

**UJA010** m² Desbroce del terreno.
Desbroce del terreno, con medios manuales, mediante desbrozadora equipada con disco de dientes de sierra.
Incluye: Preparación de la superficie de trabajo. Desbroce del terreno. Troceado y apilado de los materiales de desbroce.
Criterio de medición de proyecto: Superficie medida en proyección horizontal, según documentación gráfica de Proyecto.
Criterio de medición de obra: Se medirá, en proyección horizontal, la superficie realmente ejecutada según especificaciones de Proyecto.

| Código | Ud | Descripción | Rendimiento | Precio | Importe |
|---|---|---|---|---|---|
| mq09bro010 | h | Desbrozadora equipada con disco de dientes de sierra o con hilo de corte, de 0,42 kW de potencia. (maquinaria) | 0.01 | 4.48 | 0.045 |
| mo040 | h | Oficial 1ª jardinero. (mano de obra) | 0.001 | 22.53 | 0.023 |
| mo115 | h | Peón jardinero. (mano de obra) | 0.01 | 21.19 | 0.212 |
| % | % | Costes directos complementarios | 2 % | 0.280 | 0.006 |
|  |  | Costes directos |  |  | 0.286 |
