# Macizo

- Propiedad del archivo: CYPE Ingenieros S.A.
- Formato: FIEBDC-3/2016
- Programa: Generador de precios de la construcción. CYPE Ingenieros, S.A.
- Fecha: 08/03/2024
- Ámbito geográfico: Región de Murcia
- Divisa: EUR
- Costes indirectos: 3 %
- IVA: 21 %

## U Urbanización interior de la parcela

### UJ Jardinería

#### UJM Macizos y rocallas

**UJM010** m² Macizo.
Macizo de Milenrama (Achillea millefolium) de 0,30-0,40 m de altura (4 ud/m²).
Incluye: Laboreo y preparación del terreno con motocultor. Abonado del terreno. Plantación. Recebo de mantillo. Primer riego.
Criterio de medición de proyecto: Superficie medida en proyección horizontal, según documentación gráfica de Proyecto.
Criterio de medición de obra: Se medirá, en proyección horizontal, la superficie realmente ejecutada según especificaciones de Proyecto.

| Código | Ud | Descripción | Rendimiento | Precio | Importe |
|---|---|---|---|---|---|
| mt48epa010a | Ud | Milenrama (Achillea millefolium) de 0,30-0,40 m de altura; suministro en contenedor. (material) | 4 | 3.15 | 12.600 |
| mt48tie040 | kg | Mantillo limpio cribado. (material) | 6 | 0.03 | 0.180 |
| mt48tie020 | kg | Abono mineral complejo NPK 15-15-15. (material) | 6 | 0.83 | 4.980 |
| mt08aaa010a | m³ | Agua. (material) | 0.05 | 1.5 | 0.075 |
| mq09mot010 | h | Motocultor 60/80 cm. (maquinaria) | 0.05 | 3.02 | 0.151 |
| mo040 | h | Oficial 1ª jardinero. (mano de obra) | 0.1 | 22.53 | 2.253 |
| mo115 | h | Peón jardinero. (mano de obra) | 0.249 | 21.19 | 5.276 |
| % | % | Costes directos complementarios | 2 % | 25.515 | 0.510 |
|  |  | Costes directos |  |  | 26.025 |

Residuos:
- colocación: mt48epa010a Milenrama (Achillea millefolium) de 0,30-0,40 m de altura; suministro en contenedor; factor de residuo 0.02
- colocación: mt48tie020 Abono mineral complejo NPK 15-15-15; factor de residuo 0.055

## Recursos

**mt48epa010a** Ud Milenrama (Achillea millefolium) de 0,30-0,40 m de altura; suministro en contenedor
Datos técnicos: Coste energético 9.600 MJ; Emisión de CO2 -0.249 kg; Código LER 20 02 01; Masa del elemento 0.32 kg; Volumen 0.000213 m3

**mt48tie020** kg Abono mineral complejo NPK 15-15-15
Datos técnicos: Coste energético 30.291 MJ; Emisión de CO2 3.674 kg; Código LER 06 10 99; Masa del elemento 1 kg; Volumen 0.001111 m3
Residuos:
- embalaje: re170203 Plástico. (componente de residuo); rendimiento 0.003 kg; Código LER 17 02 03; Masa del elemento 1 kg; Volumen 0.001667 m3

**mt08aaa010a** m³ Agua
Datos técnicos: Coste energético 60.000 MJ; Emisión de CO2 30.000 kg
