# Pérgola decorativa prefabricada de hormigón

- Propiedad del archivo: CYPE Ingenieros S.A.
- Formato: FIEBDC-3/2016
- Programa: Generador de precios de la construcción. CYPE Ingenieros, S.A.
- Fecha: 08/03/2024
- Ámbito geográfico: Región de Murcia
- Divisa: EUR
- Costes indirectos: 3 %
- IVA: 21 %

## U Urbanización interior de la parcela

### UM Mobiliario urbano

#### UMP Pérgolas

**UMP010** Ud Pérgola decorativa prefabricada de hormigón.
Pérgola decorativa exenta, de 4x4,5 m de superficie, formada por: 5 viguetas decorativas prefabricadas de hormigón, de 16x8 cm de sección y 4,5 m de longitud, con dos extremos vistos; colocadas sobre viguetas de carga prefabricadas de hormigón, de 20x10 cm de sección, que apoyan directamente sobre pilares (no incluidos en este precio).
Incluye: Replanteo de alineaciones y niveles. Colocación y fijación de las piezas.
Criterio de medición de proyecto: Número de unidades previstas, según documentación gráfica de Proyecto.
Criterio de medición de obra: Se medirá el número de unidades realmente ejecutadas según especificaciones de Proyecto.

| Código | Ud | Descripción | Rendimiento | Precio | Importe |
|---|---|---|---|---|---|
| mt47als020a | m | Vigueta decorativa prefabricada de hormigón, de 16x8 cm de sección, con dos extremos vistos, para formación de pérgola. (material) | 22.5 | 16.01 | 360.225 |
| mt47als020c | m | Vigueta de carga prefabricada de hormigón, de 20x10 cm de sección, para formación de pérgola. (material) | 8 | 21.34 | 170.720 |
| mq04cag010a | h | Camión con grúa de hasta 6 t. (maquinaria) | 0.4 | 55.38 | 22.152 |
| mo041 | h | Oficial 1ª construcción de obra civil. (mano de obra) | 0.502 | 22.53 | 11.310 |
| mo087 | h | Ayudante construcción de obra civil. (mano de obra) | 0.502 | 21.78 | 10.934 |
| % | % | Costes directos complementarios | 2 % | 575.341 | 11.507 |
|  |  | Costes directos |  |  | 586.848 |

Residuos:
- colocación: mt47als020a Vigueta decorativa prefabricada de hormigón, de 16x8 cm de sección, con dos extremos vistos, para formación de pérgola; factor de residuo 0.0252
- colocación: mt47als020c Vigueta de carga prefabricada de hormigón, de 20x10 cm de sección, para formación de pérgola; factor de residuo 0.0227344

## Recursos

**mt47als020a** m Vigueta decorativa prefabricada de hormigón, de 16x8 cm de sección, con dos extremos vistos, para formación de pérgola
Datos técnicos: Coste energético 32.115 MJ; Emisión de CO2 3.263 kg; Código LER 17 01 01; Masa del elemento 20 kg; Volumen 0.013333 m3
Residuos:
- embalaje: re170201 Madera. (componente de residuo); rendimiento 0.014 kg; Código LER 17 02 01; Masa del elemento 1 kg; Volumen 0.000909 m3
- embalaje: re170203 Plástico. (componente de residuo); rendimiento 0.06 kg; Código LER 17 02 03; Masa del elemento 1 kg; Volumen 0.001667 m3

**mt47als020c** m Vigueta de carga prefabricada de hormigón, de 20x10 cm de sección, para formación de pérgola
Datos técnicos: Coste energético 33.687 MJ; Emisión de CO2 3.421 kg; Código LER 17 01 01; Masa del elemento 21 kg; Volumen 0.014 m3
Residuos:
- embalaje: re170201 Madera; rendimiento 0.015 kg
- embalaje: re170203 Plástico; rendimiento 0.062 kg
