# Borde de jardín modular

- Propiedad del archivo: CYPE Ingenieros S.A.
- Formato: FIEBDC-3/2016
- Programa: Generador de precios de la construcción. CYPE Ingenieros, S.A.
- Fecha: 03/10/2024
- Ámbito geográfico: Región de Murcia
- Divisa: EUR
- Costes indirectos: 3 %
- IVA: 21 %

## U Urbanización interior de la parcela

### UM Mobiliario urbano

#### UMQ Protecciones peatonales

**UMQ060** Ud Borde de jardín modular.
Borde de jardín modular de acero laminado en caliente, de 954x350 mm, realizado con pletina de 30x4 mm formando zigzag, remates superior e inferior de tubo de 20x2 mm y remates laterales de pletina de 30x8 mm, con acabado en color verde con textura férrea, y pies de anclaje incorporados previstos para atornillar. Protección del conjunto mediante galvanizado en caliente de gran resistencia antioxidante; tratamiento de desengrase y fosfatado; lacado al horno con poliéster ferrotexturado. Máxima adherencia del revestimiento exterior. Totalmente montado en obra.
Incluye: Replanteo de alineaciones y niveles. Colocación y fijación de las piezas.
Criterio de medición de proyecto: Número de unidades previstas, según documentación gráfica de Proyecto.
Criterio de medición de obra: Se medirá el número de unidades realmente ejecutadas según especificaciones de Proyecto.

| Código | Ud | Descripción | Rendimiento | Precio | Importe |
|---|---|---|---|---|---|
| mt52mug670aa | Ud | Cuerpo de borde de jardín de acero laminado en caliente, de 954x350 mm, realizado con pletina de 30x4 mm formando zigzag, con remates superior e inferior de tubo de 20x2 mm y remates laterales de pletina de 30x8 mm, con acabado en color verde con textura férrea, con pies de anclaje incluidos en el mismo cuerpo. (material) | 1 | 105.15 | 105.150 |
| mo041 | h | Oficial 1ª construcción de obra civil. (mano de obra) | 0.236 | 22.53 | 5.317 |
| mo087 | h | Ayudante construcción de obra civil. (mano de obra) | 0.236 | 21.78 | 5.140 |
| % | % | Costes directos complementarios | 2 % | 115.607 | 2.312 |
|  |  | Costes directos |  |  | 117.919 |
