# Prefiltro

- Propiedad del archivo: CYPE Ingenieros S.A.
- Formato: FIEBDC-3/2016
- Programa: Generador de precios de la construcción. CYPE Ingenieros, S.A.
- Fecha: 08/03/2024
- Ámbito geográfico: Región de Murcia
- Divisa: EUR
- Costes indirectos: 3 %
- IVA: 21 %

## U Urbanización interior de la parcela

### UP Piscinas

#### UPD Equipos de depuración

**UPD050** Ud Prefiltro.
Prefiltro de plástico, con dos salidas de 2", caudal máximo 16,5 m³/h y presión máxima de trabajo de 2,5 bar, con válvula de purga de 3/4", de acero inoxidable AISI 316. Incluso pie soporte y accesorios.
Incluye: Colocación. Conexionado y comprobación de su correcto funcionamiento.
Criterio de medición de proyecto: Número de unidades previstas, según documentación gráfica de Proyecto.
Criterio de medición de obra: Se medirá el número de unidades realmente ejecutadas según especificaciones de Proyecto.

| Código | Ud | Descripción | Rendimiento | Precio | Importe |
|---|---|---|---|---|---|
| mt47ped130a | Ud | Prefiltro de plástico, con dos salidas de 2", caudal máximo 16,5 m³/h y presión máxima de trabajo de 2,5 bar, con válvula de purga de 3/4", de acero inoxidable AISI 316, incluso pie soporte y accesorios. (material) | 1 | 348.23 | 348.230 |
| mo008 | h | Oficial 1ª fontanero. (mano de obra) | 0.199 | 23.16 | 4.609 |
| mo107 | h | Ayudante fontanero. (mano de obra) | 0.199 | 21.75 | 4.328 |
| % | % | Costes directos complementarios | 2 % | 357.167 | 7.143 |
|  |  | Costes directos |  |  | 364.310 |

## Recursos

**mt47ped130a** Ud Prefiltro de plástico
Datos técnicos: Coste energético 328.454 MJ; Emisión de CO2 21.941 kg
Residuos:
- embalaje: re150101 Envases de papel y cartón. (componente de residuo); rendimiento 0.086 kg; Código LER 15 01 01; Masa del elemento 1 kg; Volumen 0.001333 m3
