# Cuadro eléctrico para iluminación de piscina

- Propiedad del archivo: CYPE Ingenieros S.A.
- Formato: FIEBDC-3/2016
- Programa: Generador de precios de la construcción. CYPE Ingenieros, S.A.
- Fecha: 03/10/2024
- Ámbito geográfico: Región de Murcia
- Divisa: EUR
- Costes indirectos: 3 %
- IVA: 21 %

## U Urbanización interior de la parcela

### UP Piscinas

#### UPI Equipos de iluminación

**UPI010** Ud Cuadro eléctrico para iluminación de piscina.
Cuadro eléctrico para iluminación de piscina, con transformador eléctrico de 300 W y 230/12 V, para la alimentación de 2 focos, con las protecciones necesarias y conexión de tierra.
Incluye: Colocación de la caja para el cuadro. Montaje de los componentes. Comprobación de su correcto funcionamiento.
Criterio de medición de proyecto: Número de unidades previstas, según documentación gráfica de Proyecto.
Criterio de medición de obra: Se medirá el número de unidades realmente ejecutadas según especificaciones de Proyecto.

| Código | Ud | Descripción | Rendimiento | Precio | Importe |
|---|---|---|---|---|---|
| mt47pil010b | Ud | Cuadro eléctrico para iluminación de piscina, con transformador eléctrico de 300 W y 230/12 V, para la alimentación de 2 focos, con las protecciones necesarias y conexión de tierra. (material) | 1 | 949.47 | 949.470 |
| mt34www011 | Ud | Material auxiliar para instalación de aparatos de iluminación. (material) | 1 | 0.9 | 0.900 |
| mo003 | h | Oficial 1ª electricista. (mano de obra) | 1.095 | 23.16 | 25.360 |
| mo102 | h | Ayudante electricista. (mano de obra) | 1.095 | 21.75 | 23.816 |
| % | % | Costes directos complementarios | 2 % | 999.546 | 19.991 |
|  |  | Costes directos |  |  | 1019.537 |

## Recursos

**mt47pil010b** Ud Cuadro eléctrico para iluminación de piscina
Datos técnicos: Coste energético 1.081 MJ; Emisión de CO2 1.701 kg
Residuos:
- embalaje: re150101 Envases de papel y cartón. (componente de residuo); rendimiento 2.001 kg; Código LER 15 01 01; Masa del elemento 1 kg; Volumen 0.001333 m3
