# Sumidero

- Propiedad del archivo: CYPE Ingenieros S.A.
- Formato: FIEBDC-3/2016
- Programa: Generador de precios de la construcción. CYPE Ingenieros, S.A.
- Fecha: 08/03/2024
- Ámbito geográfico: Región de Murcia
- Divisa: EUR
- Costes indirectos: 3 %
- IVA: 21 %

## U Urbanización interior de la parcela

### UP Piscinas

#### UPM Complementos para vaso de piscina

**UPM020** Ud Sumidero.
Sumidero cuadrado de piscina, de resinas de poliéster reforzadas con fibra de vidrio, de 515x515 mm, acabado con gel-coat, de salida horizontal de 110 mm de diámetro, con rejilla plana de acero inoxidable AISI 316L, con tapa extraplana, de resinas reforzadas con fibra de vidrio, de 570x570 mm y 60 mm de altura, acabado con gel-coat, incluso tornillería de acero inoxidable y soportes de poliamida.
Incluye: Montaje, conexionado y comprobación de su correcto funcionamiento.
Criterio de medición de proyecto: Número de unidades previstas, según documentación gráfica de Proyecto.
Criterio de medición de obra: Se medirá el número de unidades realmente ejecutadas según especificaciones de Proyecto.

| Código | Ud | Descripción | Rendimiento | Precio | Importe |
|---|---|---|---|---|---|
| mt47ped051a | Ud | Sumidero cuadrado de piscina, de resinas de poliéster reforzadas con fibra de vidrio, de 515x515 mm, acabado con gel-coat, de salida horizontal de 110 mm de diámetro, con rejilla plana de acero inoxidable AISI 316L. (material) | 1 | 1230.93 | 1230.930 |
| mt47ped055a | Ud | Tapa extraplana, de resinas reforzadas con fibra de vidrio, de 570x570 mm y 60 mm de altura, acabado con gel-coat, incluso tornillería de acero inoxidable y soportes de poliamida. (material) | 1 | 602.37 | 602.370 |
| mo008 | h | Oficial 1ª fontanero. (mano de obra) | 0.498 | 23.16 | 11.534 |
| mo107 | h | Ayudante fontanero. (mano de obra) | 0.498 | 21.75 | 10.832 |
| % | % | Costes directos complementarios | 2 % | 1855.666 | 37.113 |
|  |  | Costes directos |  |  | 1892.779 |

## Recursos

**mt47ped051a** Ud Sumidero cuadrado de piscina
Datos técnicos: Coste energético 117.265 MJ; Emisión de CO2 5.980 kg
Residuos:
- embalaje: re150101 Envases de papel y cartón. (componente de residuo); rendimiento 1.584 kg; Código LER 15 01 01; Masa del elemento 1 kg; Volumen 0.001333 m3

**mt47ped055a** Ud Tapa extraplana
Datos técnicos: Coste energético 333.429 MJ; Emisión de CO2 14.545 kg
Residuos:
- embalaje: re150101 Envases de papel y cartón; rendimiento 1.535 kg
