# Boquilla de impulsión

- Propiedad del archivo: CYPE Ingenieros S.A.
- Formato: FIEBDC-3/2016
- Programa: Generador de precios de la construcción. CYPE Ingenieros, S.A.
- Fecha: 03/10/2024
- Ámbito geográfico: Región de Murcia
- Divisa: EUR
- Costes indirectos: 3 %
- IVA: 21 %

## U Urbanización interior de la parcela

### UP Piscinas

#### UPM Complementos para vaso de piscina

**UPM040** Ud Boquilla de impulsión.
Boquilla de impulsión, de acero inoxidable AISI 316L, de 70 mm de longitud, con rosca de 40 mm de diámetro.
Incluye: Montaje, conexionado y comprobación de su correcto funcionamiento.
Criterio de medición de proyecto: Número de unidades previstas, según documentación gráfica de Proyecto.
Criterio de medición de obra: Se medirá el número de unidades realmente ejecutadas según especificaciones de Proyecto.

| Código | Ud | Descripción | Rendimiento | Precio | Importe |
|---|---|---|---|---|---|
| mt47ped041c | Ud | Boquilla de impulsión, de acero inoxidable AISI 316L, de 70 mm de longitud, con rosca de 40 mm de diámetro. (material) | 1 | 175.09 | 175.090 |
| mo008 | h | Oficial 1ª fontanero. (mano de obra) | 0.249 | 23.16 | 5.767 |
| mo107 | h | Ayudante fontanero. (mano de obra) | 0.124 | 21.75 | 2.697 |
| % | % | Costes directos complementarios | 2 % | 183.554 | 3.671 |
|  |  | Costes directos |  |  | 187.225 |

## Recursos

**mt47ped041c** Ud Boquilla de impulsión, de acero inoxidable AISI 316L, de 70 mm de longitud, con rosca de 40 mm de diámetro
Datos técnicos: Coste energético 23.854 MJ; Emisión de CO2 3.569 kg
Residuos:
- embalaje: re150101 Envases de papel y cartón. (componente de residuo); rendimiento 0.081 kg; Código LER 15 01 01; Masa del elemento 1 kg; Volumen 0.001333 m3
