# Boquilla de aspiración

- Propiedad del archivo: CYPE Ingenieros S.A.
- Formato: FIEBDC-3/2016
- Programa: Generador de precios de la construcción. CYPE Ingenieros, S.A.
- Fecha: 08/03/2024
- Ámbito geográfico: Región de Murcia
- Divisa: EUR
- Costes indirectos: 3 %
- IVA: 21 %

## U Urbanización interior de la parcela

### UP Piscinas

#### UPM Complementos para vaso de piscina

**UPM041** Ud Boquilla de aspiración.
Boquilla de aspiración, de acero inoxidable AISI 316L, de 50 mm de longitud, con rosca de 40 mm de diámetro.
Incluye: Montaje, conexionado y comprobación de su correcto funcionamiento.
Criterio de medición de proyecto: Número de unidades previstas, según documentación gráfica de Proyecto.
Criterio de medición de obra: Se medirá el número de unidades realmente ejecutadas según especificaciones de Proyecto.

| Código | Ud | Descripción | Rendimiento | Precio | Importe |
|---|---|---|---|---|---|
| mt47ped041e | Ud | Boquilla de aspiración, de acero inoxidable AISI 316L, de 50 mm de longitud, con rosca de 40 mm de diámetro. (material) | 1 | 116.98 | 116.980 |
| mo008 | h | Oficial 1ª fontanero. (mano de obra) | 0.249 | 23.16 | 5.767 |
| mo107 | h | Ayudante fontanero. (mano de obra) | 0.124 | 21.75 | 2.697 |
| % | % | Costes directos complementarios | 2 % | 125.444 | 2.509 |
|  |  | Costes directos |  |  | 127.953 |

## Recursos

**mt47ped041e** Ud Boquilla de aspiración, de acero inoxidable AISI 316L, de 50 mm de longitud, con rosca de 40 mm de diámetro
Datos técnicos: Coste energético 9.564 MJ; Emisión de CO2 1.463 kg
Residuos:
- embalaje: re150101 Envases de papel y cartón. (componente de residuo); rendimiento 0.074 kg; Código LER 15 01 01; Masa del elemento 1 kg; Volumen 0.001333 m3
