# Aspersor

- Propiedad del archivo: CYPE Ingenieros S.A.
- Formato: FIEBDC-3/2016
- Programa: Generador de precios de la construcción. CYPE Ingenieros, S.A.
- Fecha: 08/03/2024
- Ámbito geográfico: Región de Murcia
- Divisa: EUR
- Costes indirectos: 3 %
- IVA: 21 %

## U Urbanización interior de la parcela

### UR Riego

#### URE Equipos

**URE020** Ud Aspersor.
Aspersor aéreo de giro por impacto, de latón, con arco ajustable, radio de 10 a 37 m regulable con tornillo, conexión de 1/2" de diámetro. Incluso accesorios de conexión a la tubería de abastecimiento y distribución.
Incluye: Instalación en el terreno y conexión hidráulica a la tubería de abastecimiento y distribución. Limpieza hidráulica de la unidad. Ajuste del caudal de agua. Realización de pruebas de servicio.
Criterio de medición de proyecto: Número de unidades previstas, según documentación gráfica de Proyecto.
Criterio de medición de obra: Se medirá el número de unidades realmente ejecutadas según especificaciones de Proyecto.

| Código | Ud | Descripción | Rendimiento | Precio | Importe |
|---|---|---|---|---|---|
| mt48asp010a | Ud | Aspersor aéreo de giro por impacto, de latón, con arco ajustable, radio de 10 a 37 m regulable con tornillo, conexión de 1/2" de diámetro, intervalo de presiones recomendado de 1,5 a 4 bar. (material) | 1 | 16.09 | 16.090 |
| mt37tpj023ba | Ud | Collarín de toma de PP con dos tornillos, para tubo de 25 mm de diámetro exterior, con toma para conexión roscada de 1/2" de diámetro, PN=16 atm, con juntas elásticas de EPDM, según UNE-EN ISO 15874-3. (material) | 1 | 2.07 | 2.070 |
| mt48wwg200a | Ud | Tubería de longitud regulable con dos codos articulados en sus extremos, de 1/2" de diámetro. (material) | 1 | 3.51 | 3.510 |
| mo008 | h | Oficial 1ª fontanero. (mano de obra) | 0.119 | 23.16 | 2.756 |
| mo107 | h | Ayudante fontanero. (mano de obra) | 0.119 | 21.75 | 2.588 |
| % | % | Costes directos complementarios | 2 % | 27.014 | 0.540 |
|  |  | Costes directos |  |  | 27.554 |

Residuos:
- colocación: mt37tpj023ba; factor de residuo 0.0275

## Recursos

**mt37tpj023ba** Ud Collarín de toma de PP con dos tornillos
Datos técnicos: Coste energético 36.833 MJ; Emisión de CO2 1.858 kg; Código LER 17 02 03; Masa del elemento 0.38 kg; Volumen 0.000633 m3
Residuos:
- embalaje: re150101 Envases de papel y cartón. (componente de residuo); rendimiento 0.035 kg; Código LER 15 01 01; Masa del elemento 1 kg; Volumen 0.001333 m3
