# Arqueta de desbaste de poliéster reforzado con fibra de vidrio (PRFV)

- Propiedad del archivo: CYPE Ingenieros S.A.
- Formato: FIEBDC-3/2016
- Programa: Generador de precios de la construcción. CYPE Ingenieros, S.A.
- Fecha: 03/10/2024
- Ámbito geográfico: Región de Murcia
- Divisa: EUR
- Costes indirectos: 3 %
- IVA: 21 %

## U Urbanización interior de la parcela

### US Depuración de aguas residuales domésticas

#### USA Accesorios

**USA100** Ud Arqueta de desbaste de poliéster reforzado con fibra de vidrio (PRFV).
Arqueta de desbaste de poliéster reforzado con fibra de vidrio (PRFV), de 1315x855x580 mm, con boca de entrada y boca de salida, de 160 mm de diámetro, tapa, reja de gruesos, cesta extraíble y rastrillo.
Incluye: Replanteo. Colocación. Conexionado y comprobación de su correcto funcionamiento.
Criterio de medición de proyecto: Número de unidades previstas, según documentación gráfica de Proyecto.
Criterio de medición de obra: Se medirá el número de unidades realmente ejecutadas según especificaciones de Proyecto.

| Código | Ud | Descripción | Rendimiento | Precio | Importe |
|---|---|---|---|---|---|
| mt46fpg020h | Ud | Arqueta de desbaste de poliéster reforzado con fibra de vidrio (PRFV), de 1315x855x580 mm, con boca de entrada y boca de salida, de 160 mm de diámetro, tapa, reja de gruesos, cesta extraíble y rastrillo, para pretratamiento de aguas residuales. (material) | 1 | 823.2 | 823.200 |
| mo008 | h | Oficial 1ª fontanero. (mano de obra) | 1.493 | 23.16 | 34.578 |
| mo107 | h | Ayudante fontanero. (mano de obra) | 1.493 | 21.75 | 32.473 |
| % | % | Costes directos complementarios | 2 % | 890.251 | 17.805 |
|  |  | Costes directos |  |  | 908.056 |

## Recursos

**mt46fpg020h** Ud Arqueta de desbaste de poliéster reforzado con fibra de vidrio (PRFV)
Datos técnicos: Coste energético 2056.513 MJ; Emisión de CO2 93.452 kg
Residuos:
- embalaje: re150101 Envases de papel y cartón. (componente de residuo); rendimiento 1.584 kg; Código LER 15 01 01; Masa del elemento 1 kg; Volumen 0.001333 m3
