# Silo para almacenamiento de lodos, enterrado

- Propiedad del archivo: CYPE Ingenieros S.A.
- Formato: FIEBDC-3/2016
- Programa: Generador de precios de la construcción. CYPE Ingenieros, S.A.
- Fecha: 03/10/2024
- Ámbito geográfico: Región de Murcia
- Divisa: EUR
- Costes indirectos: 3 %
- IVA: 21 %

## U Urbanización interior de la parcela

### US Depuración de aguas residuales domésticas

#### USA Accesorios

**USA300** Ud Silo para almacenamiento de lodos, enterrado.
Suministro e instalación enterrada de silo para almacenamiento de lodos de poliéster reforzado con fibra de vidrio (PRFV), de 5000 litros, de 2100 mm de diámetro y 2100 mm de altura, con boca de acceso de 500 mm de diámetro con tapa, boca de entrada de 50 mm de diámetro, boca de ventilación de 160 mm de diámetro y rebosadero de 160 mm de diámetro.
Criterio de valoración económica: El precio no incluye la excavación ni el relleno perimetral posterior.
Incluye: Replanteo. Colocación. Conexionado y comprobación de su correcto funcionamiento.
Criterio de medición de proyecto: Número de unidades previstas, según documentación gráfica de Proyecto.
Criterio de medición de obra: Se medirá el número de unidades realmente ejecutadas según especificaciones de Proyecto.

| Código | Ud | Descripción | Rendimiento | Precio | Importe |
|---|---|---|---|---|---|
| mt46fsg010b | Ud | Silo para almacenamiento de lodos de poliéster reforzado con fibra de vidrio (PRFV), de 5000 litros, de 2100 mm de diámetro y 2100 mm de altura, con boca de acceso de 500 mm de diámetro con tapa, boca de entrada de 50 mm de diámetro, boca de ventilación de 160 mm de diámetro y rebosadero de 160 mm de diámetro, para enterrar. (material) | 1 | 2057.02 | 2057.020 |
| mo008 | h | Oficial 1ª fontanero. (mano de obra) | 1.692 | 23.16 | 39.187 |
| mo107 | h | Ayudante fontanero. (mano de obra) | 1.692 | 21.75 | 36.801 |
| % | % | Costes directos complementarios | 2 % | 2133.008 | 42.660 |
|  |  | Costes directos |  |  | 2175.668 |

## Recursos

**mt46fsg010b** Ud Silo para almacenamiento de lodos de poliéster reforzado con fibra de vidrio (PRFV)
Datos técnicos: Coste energético 11952.355 MJ; Emisión de CO2 536.846 kg
Residuos:
- embalaje: re150101 Envases de papel y cartón. (componente de residuo); rendimiento 1.584 kg; Código LER 15 01 01; Masa del elemento 1 kg; Volumen 0.001333 m3
