# Silo para almacenamiento de lodos, enterrado

- Propiedad del archivo: CYPE Ingenieros S.A.
- Formato: FIEBDC-3/2016
- Programa: Generador de precios de la construcción. CYPE Ingenieros, S.A.
- Fecha: 03/10/2024
- Ámbito geográfico: Región de Murcia
- Divisa: EUR
- Costes indirectos: 3 %
- IVA: 21 %

## U Urbanización interior de la parcela

### US Depuración de aguas residuales domésticas

#### USA Accesorios

**USA300** Ud Silo para almacenamiento de lodos, enterrado.
Suministro e instalación enterrada de silo para almacenamiento de lodos de poliéster reforzado con fibra de vidrio (PRFV), de 8000 litros, de 2000 mm de diámetro y 2950 mm de altura, con boca de acceso de 500 mm de diámetro con tapa, boca de entrada de 50 mm de diámetro, boca de ventilación de 200 mm de diámetro y rebosadero de 200 mm de diámetro, con válvula de 3 vías, de 50 mm de diámetro.
Criterio de valoración económica: El precio no incluye la excavación ni el relleno perimetral posterior.
Incluye: Replanteo. Colocación. Conexionado y comprobación de su correcto funcionamiento.
Criterio de medición de proyecto: Número de unidades previstas, según documentación gráfica de Proyecto.
Criterio de medición de obra: Se medirá el número de unidades realmente ejecutadas según especificaciones de Proyecto.

| Código | Ud | Descripción | Rendimiento | Precio | Importe |
|---|---|---|---|---|---|
| mt46fsg010c | Ud | Silo para almacenamiento de lodos de poliéster reforzado con fibra de vidrio (PRFV), de 8000 litros, de 2000 mm de diámetro y 2950 mm de altura, con boca de acceso de 500 mm de diámetro con tapa, boca de entrada de 50 mm de diámetro, boca de ventilación de 200 mm de diámetro y rebosadero de 200 mm de diámetro, para enterrar. (material) | 1 | 3463.32 | 3463.320 |
| mt46fsg015a | Ud | Válvula de 3 vías, de 50 mm de diámetro, para recirculación de lodos. (material) | 1 | 326.34 | 326.340 |
| mo008 | h | Oficial 1ª fontanero. (mano de obra) | 2.04 | 23.16 | 47.246 |
| mo107 | h | Ayudante fontanero. (mano de obra) | 2.04 | 21.75 | 44.370 |
| % | % | Costes directos complementarios | 2 % | 3881.276 | 77.626 |
|  |  | Costes directos |  |  | 3958.902 |

## Recursos

**mt46fsg010c** Ud Silo para almacenamiento de lodos de poliéster reforzado con fibra de vidrio (PRFV)
Datos técnicos: Coste energético 14342.655 MJ; Emisión de CO2 643.946 kg
Residuos:
- embalaje: re150101 Envases de papel y cartón. (componente de residuo); rendimiento 1.584 kg; Código LER 15 01 01; Masa del elemento 1 kg; Volumen 0.001333 m3
