# Separador de grasas de polietileno de alta densidad (PEAD/HDPE)

- Propiedad del archivo: CYPE Ingenieros S.A.
- Formato: FIEBDC-3/2016
- Programa: Generador de precios de la construcción. CYPE Ingenieros, S.A.
- Fecha: 03/10/2024
- Ámbito geográfico: Región de Murcia
- Divisa: EUR
- Costes indirectos: 3 %
- IVA: 21 %

## U Urbanización interior de la parcela

### US Depuración de aguas residuales domésticas

#### USA Accesorios

**USA010** Ud Separador de grasas de polietileno de alta densidad (PEAD/HDPE).
Separador de grasas de polietileno de alta densidad (PEAD/HDPE), rectangular, de 250 litros, de 0,75 litros/s de caudal máximo de aguas grises y de 1060x660x510 mm, con boca de acceso, boca de entrada y boca de salida de 50 mm de diámetro.
Incluye: Replanteo. Colocación. Conexionado y comprobación de su correcto funcionamiento.
Criterio de medición de proyecto: Número de unidades previstas, según documentación gráfica de Proyecto.
Criterio de medición de obra: Se medirá el número de unidades realmente ejecutadas según especificaciones de Proyecto.

| Código | Ud | Descripción | Rendimiento | Precio | Importe |
|---|---|---|---|---|---|
| mt46fgp110a | Ud | Separador de grasas de polietileno de alta densidad (PEAD/HDPE), rectangular, de 250 litros, de 0,75 litros/s de caudal máximo de aguas grises y de 1060x660x510 mm, con boca de acceso, boca de entrada y boca de salida de 50 mm de diámetro, según UNE-EN 1825-1, para pretratamiento de aguas residuales. (material) | 1 | 332.91 | 332.910 |
| mo008 | h | Oficial 1ª fontanero. (mano de obra) | 0.736 | 23.16 | 17.046 |
| mo107 | h | Ayudante fontanero. (mano de obra) | 0.736 | 21.75 | 16.008 |
| % | % | Costes directos complementarios | 2 % | 365.964 | 7.319 |
|  |  | Costes directos |  |  | 373.283 |

## Recursos

**mt46fgp110a** Ud Separador de grasas de polietileno de alta densidad (PEAD/HDPE)
Datos técnicos: Coste energético 959.326 MJ; Emisión de CO2 34.093 kg
Residuos:
- embalaje: re150101 Envases de papel y cartón. (componente de residuo); rendimiento 0.086 kg; Código LER 15 01 01; Masa del elemento 1 kg; Volumen 0.001333 m3
