# Barrera acústica con paneles metálicos de sectorización

- Propiedad del archivo: CYPE Ingenieros S.A.
- Formato: FIEBDC-3/2016
- Programa: Generador de precios de la construcción. CYPE Ingenieros, S.A.
- Fecha: 08/03/2024
- Ámbito geográfico: Región de Murcia
- Divisa: EUR
- Costes indirectos: 3 %
- IVA: 21 %

## U Urbanización interior de la parcela

### UT Protecciones y señalización

#### UTP Barreras acústicas

**UTP005** m² Barrera acústica con paneles metálicos de sectorización.
Barrera acústica de 3 m de altura, 3 m de separación entre pilares, prevista para soportar hasta 240 kg/m² de sobrecarga máxima debida a la acción del viento, realizada con paneles machihembrados de sectorización de acero galvanizado, de 80 mm de espesor y 1150 mm de anchura, formados por cara exterior de chapa microgrecada acabado prelacado, RC3 y RUV2, según UNE-EN 10169, de 0,5 mm de espesor, alma aislante de lana de roca de densidad media 120 kg/m³ y cara interior de chapa nervada acabado prelacado, de 0,5 mm de espesor, con perforaciones, Euroclase A2-s1, d0 de reacción al fuego según UNE-EN 13501-1, instalados por encaje y deslizamiento sobre pilares de perfil laminado en caliente, soldados a placas de anclaje con pernos, fijadas a zapatas de cimentación.
Criterio de valoración económica: El precio no incluye la cimentación, los pilares ni los remates.
Incluye: Instalación de los paneles por encaje y deslizamiento sobre los pilares ya nivelados.
Criterio de medición de proyecto: Superficie medida en proyección vertical, según documentación gráfica de Proyecto.
Criterio de medición de obra: Se medirá, en proyección vertical, la superficie realmente ejecutada según especificaciones de Proyecto.

| Código | Ud | Descripción | Rendimiento | Precio | Importe |
|---|---|---|---|---|---|
| mt12ppa030d | m² | Panel machihembrado de sectorización de acero galvanizado, de 80 mm de espesor y 1150 mm de anchura, formado por cara exterior de chapa microgrecada acabado prelacado, RC3 y RUV2, según UNE-EN 10169, de 0,5 mm de espesor, alma aislante de lana de roca de densidad media 120 kg/m³ y cara interior de chapa nervada acabado prelacado, de 0,5 mm de espesor, con perforaciones, Euroclase A2-s1, d0 de reacción al fuego según UNE-EN 13501-1, categoría A4, según UNE-EN 1793-1, categoría B3, según UNE-EN 1793-2. (material) | 1 | 46.36 | 46.360 |
| mo041 | h | Oficial 1ª construcción de obra civil. (mano de obra) | 0.1 | 22.53 | 2.253 |
| mo087 | h | Ayudante construcción de obra civil. (mano de obra) | 0.1 | 21.78 | 2.178 |
| % | % | Costes directos complementarios | 2 % | 50.791 | 1.016 |
|  |  | Costes directos |  |  | 51.807 |

Residuos:
- colocación: mt12ppa030d; factor de residuo 0.0072

## Recursos

**mt12ppa030d** m² Panel machihembrado de sectorización de acero galvanizado
Datos técnicos: Coste energético 238.191 MJ; Emisión de CO2 10.688 kg; Código LER 17 04 05; Masa del elemento 18.5 kg; Volumen 0.00881 m3
Residuos:
- embalaje: re170203 Plástico. (componente de residuo); rendimiento 0.032 kg; Código LER 17 02 03; Masa del elemento 1 kg; Volumen 0.001667 m3
