# Celosía de fábrica para vallado de parcela, sobre muro

- Propiedad del archivo: CYPE Ingenieros S.A.
- Formato: FIEBDC-3/2016
- Programa: Generador de precios de la construcción. CYPE Ingenieros, S.A.
- Fecha: 08/03/2024
- Ámbito geográfico: Región de Murcia
- Divisa: EUR
- Costes indirectos: 3 %
- IVA: 21 %

## U Urbanización interior de la parcela

### UV Cerramientos exteriores

#### UVC Celosía de fábrica

**UVC010** m² Celosía de fábrica para vallado de parcela, sobre muro.
Vallado de parcela formado por celosía de fábrica de bloques cerámicos de celosía decorativa, color rojo, acabado mate, de 20x20x7 cm, recibidos con mortero de cemento, industrial, M-5, sobre muro de fábrica u hormigón.
Criterio de valoración económica: El precio no incluye el muro.
Incluye: Replanteo de los cerramientos a realizar. Colocación y aplomado de miras de referencia. Tendido de hilos entre miras. Colocación de plomos fijos en las aristas. Colocación de las piezas. Repaso de las juntas y limpieza del paramento.
Criterio de medición de proyecto: Superficie medida según documentación gráfica de Proyecto.
Criterio de medición de obra: Se medirá la superficie realmente ejecutada según especificaciones de Proyecto.

| Código | Ud | Descripción | Rendimiento | Precio | Importe |
|---|---|---|---|---|---|
| mt08aaa010a | m³ | Agua. (material) | 0.006 | 1.5 | 0.009 |
| mt09mif010ca | t | Mortero industrial para albañilería, de cemento, color gris, categoría M-5 (resistencia a compresión 5 N/mm²), suministrado en sacos, según UNE-EN 998-2. (material) | 0.013 | 53.48 | 0.695 |
| mt20cec030a | Ud | Bloque cerámico de celosía decorativa, color rojo, acabado mate, de 20x20x7 cm. (material) | 23 | 0.83 | 19.090 |
| mo041 | h | Oficial 1ª construcción de obra civil. (mano de obra) | 0.448 | 22.53 | 10.093 |
| mo087 | h | Ayudante construcción de obra civil. (mano de obra) | 0.483 | 21.78 | 10.520 |
| % | % | Costes directos complementarios | 2 % | 40.407 | 0.808 |
|  |  | Costes directos |  |  | 41.215 |

Residuos:
- colocación: mt09mif010ca; factor de residuo 0.0189
- colocación: mt20cec030a Bloque cerámico de celosía decorativa, color rojo, acabado mate, de 20x20x7 cm; factor de residuo 0.0105

## Recursos

**mt08aaa010a** m³ Agua
Datos técnicos: Coste energético 60.000 MJ; Emisión de CO2 30.000 kg

**mt09mif010ca** t Mortero industrial para albañilería
Datos técnicos: Coste energético 2050.870 MJ; Emisión de CO2 177.583 kg; Código LER 17 01 01; Masa del elemento 1000 kg; Volumen 0.666667 m3
Residuos:
- embalaje: re150101 Envases de papel y cartón. (componente de residuo); rendimiento 8.571 kg; Código LER 15 01 01; Masa del elemento 1 kg; Volumen 0.001333 m3
- embalaje: re170201 Madera. (componente de residuo); rendimiento 0.463 kg; Código LER 17 02 01; Masa del elemento 1 kg; Volumen 0.000909 m3
- embalaje: re170203 Plástico. (componente de residuo); rendimiento 0.241 kg; Código LER 17 02 03; Masa del elemento 1 kg; Volumen 0.001667 m3

**mt20cec030a** Ud Bloque cerámico de celosía decorativa, color rojo, acabado mate, de 20x20x7 cm
Datos técnicos: Coste energético 10.183 MJ; Emisión de CO2 0.639 kg; Código LER 17 01 03; Masa del elemento 2.67 kg; Volumen 0.002136 m3
Residuos:
- embalaje: re170201 Madera; rendimiento 0.014 kg
- embalaje: re170203 Plástico; rendimiento 0.005 kg
