# Vallado de parcela, de tela metálica de alambre ondulado

- Propiedad del archivo: CYPE Ingenieros S.A.
- Formato: FIEBDC-3/2016
- Programa: Generador de precios de la construcción. CYPE Ingenieros, S.A.
- Fecha: 08/03/2024
- Ámbito geográfico: Región de Murcia
- Divisa: EUR
- Costes indirectos: 3 %
- IVA: 21 %

## U Urbanización interior de la parcela

### UV Cerramientos exteriores

#### UVS Telas metálicas onduladas

**UVS010** m Vallado de parcela, de tela metálica de alambre ondulado.
Vallado de parcela formado por tela metálica de alambre ondulado diagonal, de 10 mm de paso de malla y 1,3 mm de diámetro, acabado galvanizado y postes de acero galvanizado de 48 mm de diámetro y 1 m de altura, empotrados en dados de hormigón, en pozos excavados en el terreno. Incluso accesorios para la fijación de la tela metálica a los postes metálicos.
Incluye: Replanteo. Excavación de pozos en el terreno. Colocación de los postes en los pozos. Vertido del hormigón. Aplomado y alineación de los postes y tornapuntas. Colocación de la malla.
Criterio de medición de proyecto: Longitud medida según documentación gráfica de Proyecto, deduciendo los huecos de longitud mayor de 1 m.
Criterio de medición de obra: Se medirá la longitud realmente ejecutada según especificaciones de Proyecto, deduciendo los huecos de longitud mayor de 1 m.

| Código | Ud | Descripción | Rendimiento | Precio | Importe |
|---|---|---|---|---|---|
| mt52vst030a | Ud | Poste intermedio de tubo de acero galvanizado, de 48 mm de diámetro y 1,5 mm de espesor, altura 1 m. (material) | 0.22 | 10.13 | 2.229 |
| mt52vst030i | Ud | Poste interior de refuerzo de tubo de acero galvanizado, de 48 mm de diámetro y 1,5 mm de espesor, altura 1 m. (material) | 0.06 | 11.24 | 0.674 |
| mt52vst030q | Ud | Poste extremo de tubo de acero galvanizado, de 48 mm de diámetro y 1,5 mm de espesor, altura 1 m. (material) | 0.04 | 13.78 | 0.551 |
| mt52vst030y | Ud | Poste en escuadra de tubo de acero galvanizado, de 48 mm de diámetro y 1,5 mm de espesor, altura 1 m. (material) | 0.2 | 15.55 | 3.110 |
| mt52vao010aa | m² | Tela metálica de alambre ondulado diagonal, de 10 mm de paso de malla y 1,3 mm de diámetro, acabado galvanizado. (material) | 1.2 | 13.71 | 16.452 |
| mt52vpm056 | Ud | Accesorios para la fijación de la tela metálica a los postes metálicos. (material) | 1 | 1.05 | 1.050 |
| mt10hmf010tLb | m³ | Hormigón HM-20/B/20/X0, fabricado en central. (material) | 0.015 | 85.8 | 1.287 |
| mo087 | h | Ayudante construcción de obra civil. (mano de obra) | 0.1 | 21.78 | 2.178 |
| mo011 | h | Oficial 1ª montador. (mano de obra) | 0.09 | 23.16 | 2.084 |
| mo080 | h | Ayudante montador. (mano de obra) | 0.09 | 21.78 | 1.960 |
| % | % | Costes directos complementarios | 3 % | 31.575 | 0.947 |
|  |  | Costes directos |  |  | 32.522 |

Residuos:
- colocación: mt52vao010aa Tela metálica de alambre ondulado diagonal, de 10 mm de paso de malla y 1,3 mm de diámetro, acabado galvanizado; factor de residuo 0.00750024
- colocación: mt10hmf010tLb Hormigón HM-20/B/20/X0, fabricado en central; factor de residuo 0.00135719

## Recursos

**mt52vao010aa** m² Tela metálica de alambre ondulado diagonal, de 10 mm de paso de malla y 1,3 mm de diámetro, acabado galvanizado
Datos técnicos: Coste energético 20.555 MJ; Emisión de CO2 1.066 kg; Código LER 17 04 05; Masa del elemento 2.091 kg; Volumen 0.000996 m3

**mt10hmf010tLb** m³ Hormigón HM-20/B/20/X0, fabricado en central
Datos técnicos: Coste energético 1840.000 MJ; Emisión de CO2 230.000 kg; Código LER 17 01 01; Masa del elemento 2300 kg; Volumen 1.533333 m3
