# Cajeado de junta en pavimento continuo de hormigón, mediante corte con disco de diamante

- Propiedad del archivo: CYPE Ingenieros S.A.
- Formato: FIEBDC-3/2016
- Programa: Generador de precios de la construcción. CYPE Ingenieros, S.A.
- Fecha: 08/03/2024
- Ámbito geográfico: Región de Murcia
- Divisa: EUR
- Costes indirectos: 3 %
- IVA: 21 %

## U Urbanización interior de la parcela

### UX Pavimentos exteriores

#### UXC Continuos de hormigón

**UXC120** m Cajeado de junta en pavimento continuo de hormigón, mediante corte con disco de diamante.
Cajeado de junta en pavimento continuo de hormigón, de 10 mm de anchura y 20 mm de profundidad, mediante corte con disco de diamante.
Incluye: Replanteo del cajeado de la junta. Corte del hormigón.
Criterio de medición de proyecto: Longitud medida según documentación gráfica de Proyecto.
Criterio de medición de obra: Se medirá, en proyección horizontal, la superficie realmente ejecutada según especificaciones de Proyecto.

| Código | Ud | Descripción | Rendimiento | Precio | Importe |
|---|---|---|---|---|---|
| mq06cor020 | h | Equipo para corte de juntas en soleras de hormigón. (maquinaria) | 0.248 | 10.64 | 2.639 |
| mo087 | h | Ayudante construcción de obra civil. (mano de obra) | 0.247 | 21.78 | 5.380 |
| % | % | Costes directos complementarios | 2 % | 8.019 | 0.160 |
|  |  | Costes directos |  |  | 8.179 |
