# Informe del análisis físico-químico de probetas de hormigón endurecido

- Propiedad del archivo: CYPE Ingenieros S.A.
- Formato: FIEBDC-3/2016
- Programa: Generador de precios de la construcción. CYPE Ingenieros, S.A.
- Fecha: 08/03/2024
- Ámbito geográfico: Región de Murcia
- Divisa: EUR
- Costes indirectos: 3 %
- IVA: 21 %

## X Control de calidad y ensayos

### XE Estructuras de hormigón

#### XEI Ensayos informativos

**XEI085** Ud Informe del análisis físico-químico de probetas de hormigón endurecido.
Informe del análisis físico-químico realizado en laboratorio acreditado en el área técnica correspondiente, sobre probetas de hormigón endurecido.
Incluye: Emisión del informe de resultados.
Criterio de medición de proyecto: Número de unidades previstas, según documentación del Plan de control de calidad.

| Código | Ud | Descripción | Rendimiento | Precio | Importe |
|---|---|---|---|---|---|
| mt49hoe030 | Ud | Informe de resultados de análisis fisico-químico de hormigón endurecido. (material) | 1 | 144.18 | 144.180 |
| % | % | Costes directos complementarios | 2 % | 144.180 | 2.884 |
|  |  | Costes directos |  |  | 147.064 |
