# Ensayo no destructivo de soldaduras en estructuras metálicas

- Propiedad del archivo: CYPE Ingenieros S.A.
- Formato: FIEBDC-3/2016
- Programa: Generador de precios de la construcción. CYPE Ingenieros, S.A.
- Fecha: 03/10/2024
- Ámbito geográfico: Región de Murcia
- Divisa: EUR
- Costes indirectos: 3 %
- IVA: 21 %

## X Control de calidad y ensayos

### XM Estructuras metálicas

#### XMS Soldaduras

**XMS020** Ud Ensayo no destructivo de soldaduras en estructuras metálicas.
Ensayo no destructivo a realizar por laboratorio acreditado en el área técnica correspondiente, sobre una unión soldada en estructura metálica, mediante partículas magnéticas para la determinación de las imperfecciones superficiales de la unión, según UNE-EN ISO 17638, líquidos penetrantes para la determinación de las imperfecciones superficiales de la unión, según UNE-EN ISO 3452-1, ultrasonidos para la determinación de los defectos internos de la unión, según UNE-EN 1714, radiografía con película de 10x40 cm para la determinación de los defectos internos de la unión, según UNE-EN 12517-1. Incluso desplazamiento a obra e informe de resultados.
Incluye: Desplazamiento a obra. Realización del ensayo. Redacción de informe del resultado del ensayo realizado.
Criterio de medición de proyecto: Ensayo a realizar, según documentación del Plan de control de calidad.
Criterio de medición de obra: Se medirá el número de ensayos realizados por laboratorio acreditado según especificaciones de Proyecto.

| Código | Ud | Descripción | Rendimiento | Precio | Importe |
|---|---|---|---|---|---|
| mt49sld050 | Ud | Ensayo no destructivo sobre una unión soldada, mediante partículas magnéticas, según UNE-EN ISO 17638, incluso desplazamiento a obra e informe de resultados. (material) | 1 | 35.4 | 35.400 |
| mt49sld030 | Ud | Ensayo no destructivo sobre una unión soldada, mediante líquidos penetrantes, según UNE-EN ISO 3452-1, incluso desplazamiento a obra e informe de resultados. (material) | 1 | 25 | 25.000 |
| mt49sld040 | Ud | Ensayo no destructivo sobre una unión soldada, mediante ultrasonidos, según UNE-EN 1714, incluso desplazamiento a obra e informe de resultados. (material) | 1 | 35.4 | 35.400 |
| mt49sld020b | Ud | Ensayo no destructivo sobre una unión soldada, mediante radiografía con película de 10x40 cm, según UNE-EN 12517-1, incluso desplazamiento a obra e informe de resultados. (material) | 1 | 58 | 58.000 |
| % | % | Costes directos complementarios | 2 % | 153.800 | 3.076 |
|  |  | Costes directos |  |  | 156.876 |
