# Prueba de servicio de cubierta

- Propiedad del archivo: CYPE Ingenieros S.A.
- Formato: FIEBDC-3/2016
- Programa: Generador de precios de la construcción. CYPE Ingenieros, S.A.
- Fecha: 08/03/2024
- Ámbito geográfico: Región de Murcia
- Divisa: EUR
- Costes indirectos: 3 %
- IVA: 21 %

## X Control de calidad y ensayos

### XR Pruebas de servicio

#### XRQ Cubiertas

**XRQ010** Ud Prueba de servicio de cubierta.
Prueba de servicio a realizar por laboratorio acreditado en el área técnica correspondiente, para comprobar la estanqueidad de una cubierta plana mediante riego continuo en toda su superficie. Incluso desplazamiento a obra e informe de resultados.
Incluye: Desplazamiento a obra. Realización de la prueba. Redacción de informe del resultado de la prueba realizada.
Criterio de medición de proyecto: Prueba a realizar, según documentación del Plan de control de calidad.
Criterio de medición de obra: Se medirá el número de pruebas realizadas por laboratorio acreditado según especificaciones de Proyecto.

| Código | Ud | Descripción | Rendimiento | Precio | Importe |
|---|---|---|---|---|---|
| mt49prs010ol | Ud | Prueba de servicio para comprobar la estanqueidad de una cubierta plana, mediante riego, incluso desplazamiento a obra e informe de resultados. (material) | 1 | 382.52 | 382.520 |
| % | % | Costes directos complementarios | 2 % | 382.520 | 7.650 |
|  |  | Costes directos |  |  | 390.170 |
