# Ensayos de campo

- Propiedad del archivo: CYPE Ingenieros S.A.
- Formato: FIEBDC-3/2016
- Programa: Generador de precios de la construcción. CYPE Ingenieros, S.A.
- Fecha: 08/03/2024
- Ámbito geográfico: Región de Murcia
- Divisa: EUR
- Costes indirectos: 3 %
- IVA: 21 %

## X Control de calidad y ensayos

### XS Estudios geotécnicos

#### XSC Ensayos de campo

**XSC010** Ud Ensayos de campo.
Realización de los siguientes ensayos de campo en suelo medio (arcillas, margas): sondeo a rotación con extracción de testigo continuo hasta una profundidad de 10 m tomando muestra inalterada mediante tomamuestras de pared gruesa y muestra alterada mediante tomamuestras normalizado del ensayo de Penetración Estándar (SPT), penetración dinámica mediante penetrómetro dinámico superpesado (DPSH) hasta 10 m de profundidad. Incluso desplazamiento a obra, toma de muestras e informe de resultados.
Incluye: Desplazamiento a obra. Toma de muestras. Realización de ensayos. Redacción de informe de los resultados de los ensayos realizados.
Criterio de medición de proyecto: Ensayo a realizar, según documentación del Plan de control de calidad.

| Código | Ud | Descripción | Rendimiento | Precio | Importe |
|---|---|---|---|---|---|
| mt49sts040 | Ud | Caja porta-testigos de cartón parafinado, fotografiada. (material) | 5 | 8 | 40.000 |
| mt49sts035a | m | Sondeo mediante perforación a rotación en suelo medio (arcillas, margas), con extracción de testigo continuo, con batería de diámetros 86 a 101 mm, hasta 15 m de profundidad. (material) | 10 | 66.44 | 664.400 |
| mt49sts060c | Ud | Extracción de muestra inalterada mediante tomamuestras de pared gruesa. (material) | 1 | 42.25 | 42.250 |
| mt49sts050c | Ud | Extracción de muestra alterada mediante tomamuestras normalizado del ensayo de Penetración Estándar (SPT). (material) | 1 | 42.25 | 42.250 |
| mt49stp010 | Ud | Transporte de equipo de penetración dinámica (DPSH), personal especializado y materiales a la zona de trabajo y retorno al finalizar los mismos. Distancia menor de 40 km. (material) | 1 | 151.76 | 151.760 |
| mt49stp020 | Ud | Emplazamiento de equipo de penetración dinámica (DPSH) en cada punto. (material) | 1 | 49 | 49.000 |
| mt49stp030a | m | Penetración mediante penetrómetro dinámico (DPSH), hasta 15 m de profundidad. (material) | 10 | 12 | 120.000 |
| % | % | Costes directos complementarios | 2 % | 1109.660 | 22.193 |
|  |  | Costes directos |  |  | 1131.853 |
