# Red de seguridad bajo forjado con sistema de encofrado continuo

- Propiedad del archivo: CYPE Ingenieros S.A.
- Formato: FIEBDC-3/2016
- Programa: Generador de precios de la construcción. CYPE Ingenieros, S.A.
- Fecha: 08/03/2024
- Ámbito geográfico: Región de Murcia
- Divisa: EUR
- Costes indirectos: 3 %
- IVA: 21 %

## Y Seguridad y salud

### YC Sistemas de protección colectiva

#### YCI Protección durante la ejecución de forjados

**YCI030** m² Red de seguridad bajo forjado con sistema de encofrado continuo.
Red de seguridad UNE-EN 1263-1 S A2 M100 Q M, de poliamida de alta tenacidad, anudada, de color blanco, bajo forjado unidireccional o reticular con sistema de encofrado continuo, para una altura máxima de caída de 1 m, amortizable en 10 puestas, sujeta a los puntales que soportan el encofrado mediante ganchos tipo S de acero galvanizado, amortizables en 8 usos. Incluso cuerda de unión de polipropileno, para unir las redes.
Criterio de medición de proyecto: Superficie medida según Estudio o Estudio Básico de Seguridad y Salud.
Criterio de medición de obra: Se medirá la superficie realmente montada según especificaciones de Estudio o Estudio Básico de Seguridad y Salud.

| Código | Ud | Descripción | Rendimiento | Precio | Importe |
|---|---|---|---|---|---|
| mt50sph010ba | m² | Red de seguridad UNE-EN 1263-1 S A2 M100 Q M, de poliamida de alta tenacidad, anudada, de color blanco. Cuerda de red de calibre 4,5 mm. Energía de la red A2 (entre 2,2 y 4,4 kJ). Configuración de la red cuadrada, con cuerda perimetral de polipropileno de 16 mm de diámetro. (material) | 0.1 | 3.77 | 0.377 |
| mt50spr170a | m | Cuerda de unión UNE-EN 1263-1 N de polipropileno de alta tenacidad, con tratamiento a los rayos UV, D=8 mm y carga de rotura superior a 7,5 kN. (material) | 0.2 | 0.21 | 0.042 |
| mt50spr140a | Ud | Gancho de fijación tipo S de 7 mm de diámetro, de acero galvanizado en caliente. (material) | 0.5 | 0.63 | 0.315 |
| mo119 | h | Oficial 1ª Seguridad y Salud. (mano de obra) | 0.124 | 22.53 | 2.794 |
| mo120 | h | Peón Seguridad y Salud. (mano de obra) | 0.124 | 21.19 | 2.628 |
| % | % | Costes directos complementarios | 2 % | 6.156 | 0.123 |
|  |  | Costes directos |  |  | 6.279 |

Residuos:
- colocación: mt50sph010ba; factor de residuo 1

## Recursos

**mt50sph010ba** m² Red de seguridad UNE-EN 1263-1 S A2 M100 Q M
Datos técnicos: Coste energético 35.167 MJ; Emisión de CO2 1.746 kg; Código LER 17 02 03; Masa del elemento 0.329 kg; Volumen 0.000548 m3
Residuos:
- embalaje: re170203 Plástico. (componente de residuo); rendimiento 0.034 kg; Código LER 17 02 03; Masa del elemento 1 kg; Volumen 0.001667 m3
