# Marquesina de protección perimetral del edificio

- Propiedad del archivo: CYPE Ingenieros S.A.
- Formato: FIEBDC-3/2016
- Programa: Generador de precios de la construcción. CYPE Ingenieros, S.A.
- Fecha: 08/03/2024
- Ámbito geográfico: Región de Murcia
- Divisa: EUR
- Costes indirectos: 3 %
- IVA: 21 %

## Y Seguridad y salud

### YC Sistemas de protección colectiva

#### YCM Escaleras, marquesinas, pasarelas y plataformas

**YCM025** m Marquesina de protección perimetral del edificio.
Marquesina de protección perimetral del edificio en la primera planta ante la posible caída de objetos formada por: brazos plegables, tipo ménsula, de perfil hueco de acero de sección rectangular 60x40x2 mm, con un tramo horizontal de 3,0 m de longitud y un tramo inclinado a 45° de 1,3 m de longitud, fijados al forjado cada 2,5 m con soportes tipo Omega previamente anclados al forjado con fijaciones mecánicas, amortizables en 8 usos y plataforma de chapa de acero galvanizado de 1,0 mm de espesor, que protege una zona de 1,7 m de anchura, apoyada sobre los brazos tipo ménsula y con solape entre chapas, amortizable en 10 usos. Incluso tornillos para la sujeción de las chapas a los brazos.
Criterio de medición de proyecto: Longitud medida según Estudio o Estudio Básico de Seguridad y Salud.
Criterio de medición de obra: Se medirá la longitud realmente montada según especificaciones de Estudio o Estudio Básico de Seguridad y Salud.

| Código | Ud | Descripción | Rendimiento | Precio | Importe |
|---|---|---|---|---|---|
| mt50spm015a | Ud | Brazo plegable, tipo ménsula, de perfil hueco de acero de sección rectangular 60x40x2 mm, con un tramo horizontal de 3 m de longitud y un tramo inclinado a 45° de 1,30 m de longitud. (material) | 0.073 | 64.66 | 4.720 |
| mt50spm035 | Ud | Soporte tipo Omega de chapa de acero, de 60x40 mm y 5 mm de espesor. (material) | 0.583 | 11.95 | 6.967 |
| mt50spl105a | Ud | Fijación compuesta por taco químico, arandela y tornillo de acero de 12 mm de diámetro y 80 mm de longitud. (material) | 1.165 | 5.7 | 6.641 |
| mt13ccg010i | m² | Chapa perfilada de acero galvanizado, de 1 mm de espesor, con nervios de entre 40 y 50 mm de altura de cresta, a una separación de entre 250 y 270 mm e inercia entre 21 y 34 cm4, según UNE-EN 14782. (material) | 0.339 | 10.18 | 3.451 |
| mt13ccg030c | Ud | Tornillo autorroscante de 6,5x70 mm de acero galvanizado, con arandela. (material) | 2.331 | 0.18 | 0.420 |
| mo119 | h | Oficial 1ª Seguridad y Salud. (mano de obra) | 0.398 | 22.53 | 8.967 |
| mo120 | h | Peón Seguridad y Salud. (mano de obra) | 0.398 | 21.19 | 8.434 |
| % | % | Costes directos complementarios | 2 % | 39.600 | 0.792 |
|  |  | Costes directos |  |  | 40.392 |

Residuos:
- colocación: mt50spm015a; factor de residuo 1
- colocación: mt13ccg010i; factor de residuo 0.0173375
- colocación: mt13ccg030c Tornillo autorroscante de 6,5x70 mm de acero galvanizado, con arandela; factor de residuo 0.00470149

## Recursos

**mt50spm015a** Ud Brazo plegable, tipo ménsula
Datos técnicos: Coste energético 127.200 MJ; Emisión de CO2 6.599 kg; Código LER 17 04 05; Masa del elemento 12.94 kg; Volumen 0.006162 m3

**mt13ccg010i** m² Chapa perfilada de acero galvanizado
Datos técnicos: Coste energético 378.107 MJ; Emisión de CO2 34.563 kg; Código LER 17 04 05; Masa del elemento 11.8 kg; Volumen 0.005619 m3
Residuos:
- embalaje: re170203 Plástico. (componente de residuo); rendimiento 0.022 kg; Código LER 17 02 03; Masa del elemento 1 kg; Volumen 0.001667 m3

**mt13ccg030c** Ud Tornillo autorroscante de 6,5x70 mm de acero galvanizado, con arandela
Datos técnicos: Coste energético 0.343 MJ; Emisión de CO2 0.035 kg; Código LER 17 04 05; Masa del elemento 0.0134 kg; Volumen 0.000006 m3
Residuos:
- embalaje: re150101 Envases de papel y cartón. (componente de residuo); rendimiento 0.001 kg; Código LER 15 01 01; Masa del elemento 1 kg; Volumen 0.001333 m3
