# Piqueta reflectante

- Propiedad del archivo: CYPE Ingenieros S.A.
- Formato: FIEBDC-3/2016
- Programa: Generador de precios de la construcción. CYPE Ingenieros, S.A.
- Fecha: 08/03/2024
- Ámbito geográfico: Región de Murcia
- Divisa: EUR
- Costes indirectos: 3 %
- IVA: 21 %

## Y Seguridad y salud

### YS Señalización provisional de obras

#### YSB Balizamiento

**YSB100** Ud Piqueta reflectante.
Suministro y colocación en el terreno de piqueta reflectante de jalonamiento, a una cara, para balizamiento, con pica de 40 cm y retrorreflectancia nivel 1 (E.G.), amortizable en 10 usos. Incluso mantenimiento en condiciones seguras durante todo el periodo de tiempo que se requiera y desmontaje.
Incluye: Replanteo. Hincado de las piquetas en el terreno. Desmontaje posterior. Transporte hasta el lugar de almacenaje o retirada a contenedor.
Criterio de medición de proyecto: Número de unidades previstas, según Estudio o Estudio Básico de Seguridad y Salud.
Criterio de medición de obra: Se medirá el número de unidades realmente colocadas según especificaciones de Estudio o Estudio Básico de Seguridad y Salud.

| Código | Ud | Descripción | Rendimiento | Precio | Importe |
|---|---|---|---|---|---|
| mt50bal100a | Ud | Piqueta reflectante de jalonamiento, a una cara, para balizamiento, con pica de 40 cm y retrorreflectancia nivel 1 (E.G.). (material) | 0.1 | 6.41 | 0.641 |
| mo120 | h | Peón Seguridad y Salud. (mano de obra) | 0.149 | 21.19 | 3.157 |
| % | % | Costes directos complementarios | 2 % | 3.798 | 0.076 |
|  |  | Costes directos |  |  | 3.874 |
