# Cinta extensible y retráctil, sobre conos de balizamiento

- Propiedad del archivo: CYPE Ingenieros S.A.
- Formato: FIEBDC-3/2016
- Programa: Generador de precios de la construcción. CYPE Ingenieros, S.A.
- Fecha: 08/03/2024
- Ámbito geográfico: Región de Murcia
- Divisa: EUR
- Costes indirectos: 3 %
- IVA: 21 %

## Y Seguridad y salud

### YV Seguridad frente al contagio de COVID-19

#### YVB Balizamiento

**YVB010** Ud Cinta extensible y retráctil, sobre conos de balizamiento.
Cinta extensible y retráctil de balizamiento, de material textil, bicolor, de 3 m de longitud, sobre conos de balizamiento.
Criterio de valoración económica: El precio no incluye el cono de balizamiento.
Incluye: Colocación del elemento.
Criterio de medición de proyecto: Número de unidades previstas, según documentación gráfica de Proyecto.
Criterio de medición de obra: Se medirá el número de unidades realmente colocadas según especificaciones de Proyecto.

| Código | Ud | Descripción | Rendimiento | Precio | Importe |
|---|---|---|---|---|---|
| mt53brb010a | Ud | Cinta extensible y retráctil de balizamiento, de material textil, bicolor, de 3 m de longitud, con tres cabezales de plástico para acoplar a otras piezas de balizamiento, para delimitar zonas de paso y control de accesos. (material) | 1 | 13.86 | 13.860 |
| mo080 | h | Ayudante montador. (mano de obra) | 0.05 | 21.78 | 1.089 |
| % | % | Costes directos complementarios | 2 % | 14.949 | 0.299 |
|  |  | Costes directos |  |  | 15.248 |
