# Caja de toallitas hidroalcohólicas virucidas de un solo uso

- Propiedad del archivo: CYPE Ingenieros S.A.
- Formato: FIEBDC-3/2016
- Programa: Generador de precios de la construcción. CYPE Ingenieros, S.A.
- Fecha: 08/03/2024
- Ámbito geográfico: Región de Murcia
- Divisa: EUR
- Costes indirectos: 3 %
- IVA: 21 %

## Y Seguridad y salud

### YV Seguridad frente al contagio de COVID-19

#### YVG Productos virucidas

**YVG200** Ud Caja de toallitas hidroalcohólicas virucidas de un solo uso.
Caja de 500 sobres con una toallita de 45x70 mm empapada en 2,5 ml de solución hidroalcohólica virucida.
Criterio de medición de proyecto: Número de unidades previstas, según documentación gráfica de Proyecto.
Criterio de medición de obra: Se medirá el número de unidades realmente ejecutadas según especificaciones de Proyecto.

| Código | Ud | Descripción | Rendimiento | Precio | Importe |
|---|---|---|---|---|---|
| mt50pbd050a | Ud | Caja de 500 sobres con una toallita de 45x70 mm empapada en 2,5 ml de solución hidroalcohólica virucida; tipo TP1 según UNE-EN 14476. (material) | 1 | 58.8 | 58.800 |
| % | % | Costes directos complementarios | 2 % | 58.800 | 1.176 |
|  |  | Costes directos |  |  | 59.976 |
