# Disco autoadhesivo de señalización, antideslizante, para pavimentos

- Propiedad del archivo: CYPE Ingenieros S.A.
- Formato: FIEBDC-3/2016
- Programa: Generador de precios de la construcción. CYPE Ingenieros, S.A.
- Fecha: 03/10/2024
- Ámbito geográfico: Región de Murcia
- Divisa: EUR
- Costes indirectos: 3 %
- IVA: 21 %

## Y Seguridad y salud

### YV Seguridad frente al contagio de COVID-19

#### YVH Señalización horizontal

**YVH030** Ud Disco autoadhesivo de señalización, antideslizante, para pavimentos.
Disco autoadhesivo de señalización, antideslizante, de vinilo, serigrafiado con textos y pictogramas, de varios colores, de Ø=40 cm, para pavimentos.
Incluye: Colocación del elemento.
Criterio de medición de proyecto: Número de unidades previstas, según documentación gráfica de Proyecto.
Criterio de medición de obra: Se medirá el número de unidades realmente colocadas según especificaciones de Proyecto.

| Código | Ud | Descripción | Rendimiento | Precio | Importe |
|---|---|---|---|---|---|
| mt53hrb010se | Ud | Disco autoadhesivo de señalización, antideslizante, de vinilo, serigrafiado con textos y pictogramas, de varios colores, de Ø=40 cm, para delimitar espacios y establecer distancias de seguridad en pavimentos. (material) | 1 | 5.72 | 5.720 |
| mo080 | h | Ayudante montador. (mano de obra) | 0.05 | 21.78 | 1.089 |
| % | % | Costes directos complementarios | 2 % | 6.809 | 0.136 |
|  |  | Costes directos |  |  | 6.945 |
