# Mampara separadora de protección, con apoyo en la mesa y en el suelo

- Propiedad del archivo: CYPE Ingenieros S.A.
- Formato: FIEBDC-3/2016
- Programa: Generador de precios de la construcción. CYPE Ingenieros, S.A.
- Fecha: 08/03/2024
- Ámbito geográfico: Región de Murcia
- Divisa: EUR
- Costes indirectos: 3 %
- IVA: 21 %

## Y Seguridad y salud

### YV Seguridad frente al contagio de COVID-19

#### YVM Mamparas separadoras de protección

**YVM015** Ud Mampara separadora de protección, con apoyo en la mesa y en el suelo.
Mampara separadora de protección, con apoyo en la mesa y en el suelo, de 850x1370 mm, de metacrilato transparente de 8 mm de espesor, con cuatro soportes de sujeción del mismo material, para protección frente a riesgos biológicos.
Incluye: Montaje del elemento.
Criterio de medición de proyecto: Número de unidades previstas, según documentación gráfica de Proyecto.
Criterio de medición de obra: Se medirá el número de unidades realmente colocadas según especificaciones de Proyecto.

| Código | Ud | Descripción | Rendimiento | Precio | Importe |
|---|---|---|---|---|---|
| mt50mpc015a | Ud | Mampara separadora de protección, con apoyo en la mesa y en el suelo, de 850x1370 mm, de metacrilato transparente de 8 mm de espesor, con cuatro soportes de sujeción del mismo material, para proporcionar una barrera física y establecer una distancia de seguridad. (material) | 1 | 133.86 | 133.860 |
| mo011 | h | Oficial 1ª montador. (mano de obra) | 0.119 | 23.16 | 2.756 |
| mo080 | h | Ayudante montador. (mano de obra) | 0.119 | 21.78 | 2.592 |
| % | % | Costes directos complementarios | 2 % | 139.208 | 2.784 |
|  |  | Costes directos |  |  | 141.992 |

## Recursos

**mt50mpc015a** Ud Mampara separadora de protección
Datos técnicos: Coste energético 665.607 MJ; Emisión de CO2 33.109 kg
Residuos:
- embalaje: re150101 Envases de papel y cartón. (componente de residuo); rendimiento 0.076 kg; Código LER 15 01 01; Masa del elemento 1 kg; Volumen 0.001333 m3
