# Mampara separadora de protección, suspendida del techo

- Propiedad del archivo: CYPE Ingenieros S.A.
- Formato: FIEBDC-3/2016
- Programa: Generador de precios de la construcción. CYPE Ingenieros, S.A.
- Fecha: 08/03/2024
- Ámbito geográfico: Región de Murcia
- Divisa: EUR
- Costes indirectos: 3 %
- IVA: 21 %

## Y Seguridad y salud

### YV Seguridad frente al contagio de COVID-19

#### YVM Mamparas separadoras de protección

**YVM030** Ud Mampara separadora de protección, suspendida del techo.
Mampara separadora de protección, suspendida del techo, de 600x400 mm, de metacrilato transparente de 4 mm de espesor, con un agujero en cada una de las esquinas superiores, para protección frente a riesgos biológicos. Incluso elementos de fijación al techo y cable de acero para suspensión de 2 m de longitud.
Incluye: Montaje y fijación del elemento.
Criterio de medición de proyecto: Número de unidades previstas, según documentación gráfica de Proyecto.
Criterio de medición de obra: Se medirá el número de unidades realmente colocadas según especificaciones de Proyecto.

| Código | Ud | Descripción | Rendimiento | Precio | Importe |
|---|---|---|---|---|---|
| mt50mpc030b | Ud | Mampara separadora de protección, suspendida del techo, de 600x400 mm, de metacrilato transparente de 4 mm de espesor, con un agujero en cada una de las esquinas superiores, para proporcionar una barrera física y establecer una distancia de seguridad. (material) | 1 | 36.08 | 36.080 |
| mt50spr140c | Ud | Gancho de fijación de 8 mm de diámetro, de acero galvanizado en caliente. (material) | 2 | 0.91 | 1.820 |
| mt52dep400c | m | Cable de acero trenzado de 3,5 mm de diámetro. (material) | 2 | 2.03 | 4.060 |
| mo011 | h | Oficial 1ª montador. (mano de obra) | 0.199 | 23.16 | 4.609 |
| mo080 | h | Ayudante montador. (mano de obra) | 0.199 | 21.78 | 4.334 |
| % | % | Costes directos complementarios | 2 % | 50.903 | 1.018 |
|  |  | Costes directos |  |  | 51.921 |

Residuos:
- colocación: mt52dep400c Cable de acero trenzado de 3,5 mm de diámetro; factor de residuo 0.0151129

## Recursos

**mt50mpc030b** Ud Mampara separadora de protección
Datos técnicos: Coste energético 712.107 MJ; Emisión de CO2 35.415 kg
Residuos:
- embalaje: re150101 Envases de papel y cartón. (componente de residuo); rendimiento 0.072 kg; Código LER 15 01 01; Masa del elemento 1 kg; Volumen 0.001333 m3

**mt52dep400c** m Cable de acero trenzado de 3,5 mm de diámetro
Datos técnicos: Coste energético 0.646 MJ; Emisión de CO2 0.090 kg; Código LER 17 04 11; Masa del elemento 0.062 kg; Volumen 0.000041 m3
Residuos:
- embalaje: re150101 Envases de papel y cartón; rendimiento 0.068 kg
