# Cala en forjado de hormigón armado

- Propiedad del archivo: CYPE INGENIEROS, S.A.
- Formato: FIEBDC-3/2002
- Ámbito geográfico: Región de Murcia
- Divisa: EUR
- Costes indirectos: 3.00 %
- IVA: 21.00 %

## 0 Actuaciones previas

### 0B Trabajos de campo, ensayos e informes

#### 0BC Calas de inspección

**0BC050** Ud Cala en forjado de hormigón armado.
Ejecución de cala de 60x60 cm para inspección de forjado de hormigón armado, por su cara superior, con levantado previo del pavimento y demolición de la base de pavimento y capa de compresión o recubrimiento de cualquier tipo que pudiera haber, hasta llegar a los elementos resistentes, viguetas y entrevigados, y dejar al descubierto la armadura superior; realizada con medios manuales. Incluso limpieza, acopio, retirada y carga manual de escombros sobre contenedor.
Incluye: Levantado del pavimento. Ejecución de la cala. Retirada y acopio de escombros. Carga de escombros sobre contenedor.
Criterio de medición de proyecto: Número de unidades previstas, según documentación gráfica de Proyecto.
Criterio de medición de obra: Se medirá el número de unidades realmente ejecutadas según especificaciones de Proyecto.

| Código | Ud | Descripción | Rendimiento | Precio | Importe |
|---|---|---|---|---|---|
| mt51pav010d | m² | Demolición de pavimento, base de pavimento y capa de compresión o recubrimiento con medios manuales y martillo neumático. (material) | 0.640 | 9.08 | 5.81 |
| mq05mai030 | h | Martillo neumático. (maquinaria) | 2.295 | 4.57 | 10.49 |
| mq05pdm110 | h | Compresor portátil diesel media presión 10 m³/min. (maquinaria) | 2.295 | 7.75 | 17.79 |
| mo113 | h | Peón ordinario construcción. (mano de obra) | 2.342 | 21.19 | 49.63 |
| % | % | Costes directos complementarios | 2 % | 83.72 | 1.67 |
|  |  | Costes directos |  |  | 85.39 |
