# Cala en forjado de madera

- Propiedad del archivo: CYPE INGENIEROS, S.A.
- Formato: FIEBDC-3/2002
- Ámbito geográfico: Región de Murcia
- Divisa: EUR
- Costes indirectos: 3.00 %
- IVA: 21.00 %

## 0 Actuaciones previas

### 0B Trabajos de campo, ensayos e informes

#### 0BC Calas de inspección

**0BC051** Ud Cala en forjado de madera.
Ejecución de cala de 60x60 cm para inspección de forjado de madera, ejecutada por su cara superior, con levantado previo del pavimento y demolición de la base de pavimento y capa de compresión o recubrimiento de cualquier tipo que pudiera haber, hasta llegar a los elementos resistentes, viguetas y entrevigados; realizada con medios manuales. Incluso limpieza, acopio, retirada y carga manual de escombros sobre contenedor.
Incluye: Levantado del pavimento. Ejecución de la cala. Retirada y acopio de escombros. Carga de escombros sobre contenedor.
Criterio de medición de proyecto: Número de unidades previstas, según documentación gráfica de Proyecto.
Criterio de medición de obra: Se medirá el número de unidades realmente ejecutadas según especificaciones de Proyecto.

| Código | Ud | Descripción | Rendimiento | Precio | Importe |
|---|---|---|---|---|---|
| mt51pav010d | m² | Demolición de pavimento, base de pavimento y capa de compresión o recubrimiento con medios manuales y martillo neumático. (material) | 0.640 | 9.08 | 5.81 |
| mo113 | h | Peón ordinario construcción. (mano de obra) | 1.418 | 21.19 | 30.05 |
| % | % | Costes directos complementarios | 2 % | 35.86 | 0.72 |
|  |  | Costes directos |  |  | 36.58 |
