# Protección de ascensor

- Propiedad del archivo: CYPE INGENIEROS, S.A.
- Formato: FIEBDC-3/2002
- Ámbito geográfico: Región de Murcia
- Divisa: EUR
- Costes indirectos: 3.00 %
- IVA: 21.00 %

## 0 Actuaciones previas

### 0C Protecciones provisionales

#### 0CI Instalaciones

**0CI010** Ud Protección de ascensor.
Suministro y colocación de tablero de madera, plástico y cinta adhesiva cubriendo el suelo y los paramentos interiores del ascensor en toda su altura, para protegerlo frente a golpes, suciedad y el polvo generado por los trabajos de rehabilitación o reforma. Incluso vigilancia y mantenimiento de la protección mientras duren los trabajos, posterior retirada, recogida y carga manual sobre camión o contenedor.
Incluye: Colocación de la protección. Retirada de la protección y carga sobre contenedor.
Criterio de medición de proyecto: Número de unidades previstas, según documentación gráfica de Proyecto.
Criterio de medición de obra: Se medirá el número de unidades realmente ejecutadas según especificaciones de Proyecto.

| Código | Ud | Descripción | Rendimiento | Precio | Importe |
|---|---|---|---|---|---|
| mt08eft010a | m² | Tablero aglomerado hidrófugo, de 19 mm de espesor. (material) | 6.000 | 11.50 | 69.00 |
| mt32war020 | m² | Lámina de polietileno transparente, de 0,2 mm de espesor. (material) | 6.000 | 0.17 | 1.02 |
| mt32war030 | m | Cinta plástica autoadhesiva. (material) | 15.000 | 0.04 | 0.60 |
| mo112 | h | Peón especializado construcción. (mano de obra) | 2.322 | 21.72 | 50.43 |
| % | % | Costes directos complementarios | 2 % | 121.05 | 2.42 |
|  |  | Costes directos |  |  | 123.47 |
