# Protección de suelos

- Propiedad del archivo: CYPE INGENIEROS, S.A.
- Formato: FIEBDC-3/2002
- Ámbito geográfico: Región de Murcia
- Divisa: EUR
- Costes indirectos: 3.00 %
- IVA: 21.00 %

## 0 Actuaciones previas

### 0C Protecciones provisionales

#### 0CS Pavimentos y escaleras

**0CS010** m² Protección de suelos.
Suministro y colocación de lámina de plástico sobre la que se coloca una capa de cartón rizado fijado lateralmente en todo el perímetro, sobre el solado de moqueta, madera, piedra natural u otro material, para protegerlo frente a la suciedad y el polvo generados durante los trabajos de rehabilitación o reforma. Incluso vigilancia y mantenimiento de la protección mientras duren los trabajos, fijación de la protección en todas las juntas con cinta adhesiva, posterior retirada, recogida y carga manual sobre camión o contenedor.
Incluye: Colocación de la protección. Retirada de la protección y carga sobre contenedor.
Criterio de medición de proyecto: Superficie medida según documentación gráfica de Proyecto.
Criterio de medición de obra: Se medirá la superficie realmente ejecutada según especificaciones de Proyecto.

| Código | Ud | Descripción | Rendimiento | Precio | Importe |
|---|---|---|---|---|---|
| mt32war020 | m² | Lámina de polietileno transparente, de 0,2 mm de espesor. (material) | 1.050 | 0.17 | 0.18 |
| mt32war040 | m² | Cartón rizado para embalaje. (material) | 1.050 | 0.33 | 0.35 |
| mt32war030 | m | Cinta plástica autoadhesiva. (material) | 0.500 | 0.04 | 0.02 |
| mo112 | h | Peón especializado construcción. (mano de obra) | 0.023 | 21.72 | 0.50 |
| % | % | Costes directos complementarios | 2 % | 1.05 | 0.02 |
|  |  | Costes directos |  |  | 1.07 |
