# Ensayo no destructivo: esclerómetro

- Propiedad del archivo: CYPE INGENIEROS, S.A.
- Formato: FIEBDC-3/2002
- Ámbito geográfico: Región de Murcia
- Divisa: EUR
- Costes indirectos: 3.00 %
- IVA: 21.00 %

## 0 Actuaciones previas

### 0E Toma de muestras y ensayos para estudio de patologías

#### 0EH Ensayos de información del hormigón endurecido

**0EH020** Ud Ensayo no destructivo: esclerómetro.
Ensayo no destructivo consistente en la determinación del índice de rebote del hormigón en pilar, mediante el uso de esclerómetro, para tratar de relacionar la dureza superficial del hormigón con su resistencia a compresión, sin incluir cala ni reposición de revestimientos o recubrimientos.
Incluye: Realización del ensayo.
Criterio de medición de proyecto: Número de unidades previstas, según documentación gráfica de Proyecto.
Criterio de medición de obra: Se medirá el número de unidades realmente ejecutadas según especificaciones de Proyecto.

| Código | Ud | Descripción | Rendimiento | Precio | Importe |
|---|---|---|---|---|---|
| mt49hpa060a | Ud | Ensayo para determinar el índice de rebote del hormigón en un pilar, mediante el uso de esclerómetro, según UNE-EN 12504-2, sin incluir cala ni reposición de revestimientos o recubrimientos. (material) | 1.000 | 7.60 | 7.60 |
| % | % | Costes directos complementarios | 2 % | 7.60 | 0.15 |
|  |  | Costes directos |  |  | 7.75 |
