# Informe de prospección arqueológica superficial

- Propiedad del archivo: CYPE INGENIEROS, S.A.
- Formato: FIEBDC-3/2002
- Ámbito geográfico: Región de Murcia
- Divisa: EUR
- Costes indirectos: 3.00 %
- IVA: 21.00 %

## 0 Actuaciones previas

### 0G Trabajos arqueológicos

#### 0GD Documentación de la intervención arqueológica

**0GD010** Ud Informe de prospección arqueológica superficial.
Informe básico de prospección arqueológica superficial del terreno, de carácter intensivo y sistemático. Incluso memoria descriptiva de los trabajos realizados (4 copias), inventario de los materiales recuperados, documentación fotográfica y planimétrica, y peritación, según las normas del organismo correspondiente, promotor de la actuación.
Incluye: Desplazamiento a obra. Inspección visual y toma de datos. Redacción del informe técnico.
Criterio de medición de proyecto: Número de unidades previstas, según documentación gráfica de Proyecto.
Criterio de medición de obra: Se medirá el número de unidades realmente ejecutadas según especificaciones de Proyecto.

| Código | Ud | Descripción | Rendimiento | Precio | Importe |
|---|---|---|---|---|---|
| mt51arq010 | Ud | Material fungible para trabajos de arqueología. (material) | 0.198 | 960.00 | 190.08 |
| mo000 | h | arqueólogo. (mano de obra) | 17.913 | 31.36 | 561.75 |
| mo057 | h | Ayudante arqueólogo. (mano de obra) | 17.913 | 25.88 | 463.59 |
| % | % | Costes directos complementarios | 2 % | 1215.42 | 24.31 |
|  |  | Costes directos |  |  | 1239.73 |
