# Carga y transporte mecánico de materiales arqueológicos hasta el punto de almacenamiento

- Propiedad del archivo: CYPE INGENIEROS, S.A.
- Formato: FIEBDC-3/2002
- Ámbito geográfico: Región de Murcia
- Divisa: EUR
- Costes indirectos: 3.00 %
- IVA: 21.00 %

## 0 Actuaciones previas

### 0G Trabajos arqueológicos

#### 0GE Excavaciones arqueológicas y transportes

**0GE080** m³ Carga y transporte mecánico de materiales arqueológicos hasta el punto de almacenamiento.
Carga y transporte mecánico de materiales arqueológicos, embalados, paletizados y depositados en el punto de acopio dentro del propio yacimiento hasta el punto de almacenamiento, situado a una distancia máxima de 10 km. Incluso descarga y acopio de los mismos en la zona designada.
Incluye: Carga sobre camión de los materiales arqueológicos. Transporte y descarga. Acopio en la zona designada.
Criterio de medición de proyecto: Volumen medido según documentación gráfica de Proyecto.
Criterio de medición de obra: Se medirá el volumen realmente transportado según especificaciones de Proyecto.

| Código | Ud | Descripción | Rendimiento | Precio | Importe |
|---|---|---|---|---|---|
| mq04cag010b | h | Camión con grúa de hasta 10 t. (maquinaria) | 0.110 | 62.72 | 6.90 |
| mo112 | h | Peón especializado construcción. (mano de obra) | 2.011 | 21.72 | 43.68 |
| % | % | Costes directos complementarios | 2 % | 50.58 | 1.01 |
|  |  | Costes directos |  |  | 51.59 |
