# Preparación de superficie de fibrocemento con amianto en cubierta inclinada, mediante proyección de agua a presión

- Propiedad del archivo: CYPE INGENIEROS, S.A.
- Formato: FIEBDC-3/2002
- Ámbito geográfico: Región de Murcia
- Divisa: EUR
- Costes indirectos: 3.00 %
- IVA: 21.00 %

## 0 Actuaciones previas

### 0T Protecciones permanentes

#### 0TQ Cubiertas

**0TQ005** m² Preparación de superficie de fibrocemento con amianto en cubierta inclinada, mediante proyección de agua a presión.
Preparación de superficie de fibrocemento con amianto en cubierta inclinada, con una pendiente media del 30%, por su cara superior, considerando un grado de complejidad medio, mediante proyección de agua a presión, 150 bar, eliminando todos los restos de suciedad, grasas y polvo del soporte, dejando el poro abierto y posterior aplicación de agua oxigenada.
Incluye: Montaje y preparación del equipo. Aplicación mecánica del chorro de agua. Aplicación mecánica del chorro de agua oxigenada. Desmontaje del equipo. Limpieza de la superficie soporte. Recogida del agua y los restos generados en un depósito de sedimentación. Carga del depósito de sedimentación sobre camión o contenedor.
Criterio de medición de proyecto: Superficie medida según documentación gráfica de Proyecto.
Criterio de medición de obra: Se medirá la superficie realmente ejecutada según especificaciones de Proyecto.

| Código | Ud | Descripción | Rendimiento | Precio | Importe |
|---|---|---|---|---|---|
| mt08aaa010a | m³ | Agua. (material) | 0.005 | 1.50 | 0.01 |
| mt08lim140 | l | Agua oxigenada, con una concentración del 50%. (material) | 0.200 | 3.87 | 0.77 |
| mq08lch020a | h | Equipo de chorro de agua a presión. (maquinaria) | 0.209 | 5.77 | 1.21 |
| mq08gel010k | h | Grupo electrógeno insonorizado, trifásico, de 45 kVA de potencia. (maquinaria) | 0.209 | 5.38 | 1.12 |
| mo020 | h | Oficial 1ª construcción. (mano de obra) | 0.209 | 22.53 | 4.71 |
| mo077 | h | Ayudante construcción. (mano de obra) | 0.209 | 21.78 | 4.55 |
| % | % | Costes directos complementarios | 2 % | 12.37 | 0.25 |
|  |  | Costes directos |  |  | 12.62 |
